# Tief- und Straßenbauarbeiten
Angebotsaufforderung (GAEB 90, DA83)
Währung: EUR

## Tief- und Straßenbauarbeiten
Datum: 01.12.25

### Bereich 01 Allgemein

#### Abschnitt 01.01 Baustelleneinrichtung

**01.01.0001 Baustelle einrichten Sämtl.LV-Abschn.*Zufahrt vorh.**
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 psch

**01.01.0002 Baustelle räumen Sämtl. LV-Abschn.**
Baustelle von allen Geräten, Anlagen, Einrichtungen und
dgl. räumen. Benutzte Flächen und Wege entsprechend dem
ursprünglichen Zustand herrichten. Soweit nicht für
bestimmte Leistungen für das Räumen der Baustelle gesonderte Positionen im Leistungsverzeichnis enthalten
sind, gilt die Pauschale
für alle Leistungen sämtlicher Abschnitte des Leistungsverzeichnisses.
Menge: 1,000 psch

**01.01.0003 Transport der Abfallgefäße**
Während der gesamten Bauzeit sind an den Tagen der
Müllabfuhr alle Abfallgefäße bzw. Abfallsäcke,
Grünabfälle und Sperrmüll der Anlieger/Gebäude, die
durch Bautätigkeit vom Müllfahrzeug nicht errreichbar
bzw. anfahrbar sind an eine zentrale Abnahmestelle zu
transportieren und nach erfolgter  Müllabfuhr am selben
Tag wieder an den entsprechenden Mülltonnenstellplatz
der Anlieger abzustellen. Abstimmungsgespräche
bezüglich
Übergabestelle und Zeitpunkt der Leerungen sind vom
Auftragnehmer mit den betreffenden Entsorgungsbetrieben
zu führen. Einschließlich der sorgfältigen Reinigung
der zentralen Abnahmestelle nach jedem Abfuhrtermin.

Zentrale Abnahmestelle:
ausserhalb des direkten Baustellenbereiches nach Wahl
des AN in Abstimmung mit dem zuständigen
Entsorgungsbetrieb und dem Ordnungsamt der Stadt
Overath.
Transportweg: Länge bis ca. 150 m.
Anzahl der Haushalte: insgesamt ca. 5.
Menge: 7,000 Wo

**01.01.0004 Bauzaun aufstellen und entfernen Zaunhöhe 2,0 m*Stahlgitter-FT**
Bauzaun zur Absicherung der Baugruben einschl. der
erforderlichen Tore und Pfosten standsicher aufstellen,
während
der Bauzeit vorhalten und unterhalten sowie nach Beendigung der Bauzeit entfernen. 70 v.H. des Preises werden nach Aufstellen, der Rest nach Entfernen des Bauzaunes vergütet.
Zaunhöhe = 2,00 m.
Zaun aus Stahlgitter-Fertigteilen.
Menge: 45,000 m

**01.01.0005 Briefwurfsendung verteilen**
Briefwurfanschreiben DIN A4, mit Umschlag, zweifach
gefaltet in Farbe in Abstimmung mit dem AG aufstellen,
ausdrucken und an die am Baufeld angrenzenden Häuser
verteilen.
Verteilung per Einwurf in Briefkasten oder
Zeitungsrolle, hilfsweise Ablegen unter der Fußmatte.
Menge: 5,000 Stck

**01.01.0006 Grenzstein sichern**
Grenzstein freilegen und sichern.
Sicherung mit einzuschlagendem und in roter Farbe
markiertem Holzpflock als sichtbare Feststellung der
Lage des Grenzsteins sowie digital.
Menge: 4,000 Stck

#### Abschnitt 01.02 Verkehrssicherung

**01.02.0001 Verkehrssich. läng. Dauer aufbauen Arbeitsstelle*auß. Kraft setzen**
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan B I/15 - Sperrung einer Straße.
Vorhandene Verkehrsschilder nach Unterlagen des AG außer Kraft setzen.
Länge des Arbeitsbereiches ca. 35 m.
Für Verkehrsführungsphase = sämtliche Arbeiten zur
Erneuerung der Stützwand.
Verkehrsrechtliche Anordnung nach Unterlagen des AG
einholen und zugehörige Unterlagen erstellen. Erforderliche Ortsbesichtigungen zur Erstellung der Planunterlagen für die verkehrsrechtliche Anordnung durchführen.
Menge: 1,000 psch

**01.02.0002 Verkehrssich. läng. Dauer vorhalten wie Vorposition**
Verkehrssicherung längerer Dauer vorhalten, warten, instand setzen und betreiben. Vorübergehende Verkehrssicherungsmaßnahmen durchführen. Die Kontrolle der Verkehrssicherung wird gesondert vergütet.
Verkehrssicherung wie in Vorposition beschrieben.
Für Verkehrsführungsphase = sämtliche Arbeiten zur
Erneuerung der Stützwand.
Menge: 50,000 d

**01.02.0003 Verkehrssich. läng. Dauer abbauen in Kraft setzen**
Verkehrssicherung an Arbeitsstellen längerer Dauer abbauen. Vorübergehende Verkehrssicherungsmaßnahmen
durchführen. Vorübergehende Markierung entfernen,
transportable Lichtsignalanlage, bauliches Leitelement,
mobile Stauwarnanlage, LED-Anzeigetafel und transportable Schutzeinrichtung abbauen werden gesondert
vergütet.
Nach RSA, Regelplan B I/15 - Sperrung einer Straße.
Vorhandene Verkehrsschilder nach Unterlagen des AG wieder in Kraft setzen.
Länge des Arbeitsbereiches ca. 35 m.
Für Verkehrsführungsphase = sämtliche Arbeiten zur
Erneuerung der Stützwand.
Menge: 1,000 psch

**01.02.0004 Verkehrssich. läng. Dauer aufbauen Umleitungsstrecke*Verk.konzept AG**
Verkehrssicherung längerer Dauer einschließlich Verkehrszeichen und Verkehrseinrichtungen (Absperrgeräte,
Warnleuchten und Aufstellvorrichtungen) betriebsfertig
aufbauen. Vorhalten, Kontrolle, Wartung,
Instandsetzung, Betreiben und Abbauen werden gesondert
vergütet.
Vorübergehende Verkehrssicherungsmaßnahmen durchführen.
Vorübergehende Markierung, transportable Lichtsignalanlage, bauliches Leitelement, mobile Stauwarnanlage,
LED-Anzeigetafel und transportable Schutzeinrichtung
werden gesondert vergütet.
Verkehrssicherung an Umleitungsstrecke.
Nach Verkehrskonzept des AG inklusive Beschilderung.
Vorhandene Verkehrsschilder nach Unterlagen des AG außer Kraft setzen.
Für Verkehrsführungsphase = sämtliche Arbeiten zur
Erneuerung der Stützwand.
Verkehrsrechtliche Anordnung nach Unterlagen des AG
einholen und zugehörige Unterlagen erstellen. Erforderliche Ortsbesichtigungen zur Erstellung der Planunterlagen für die verkehrsrechtliche Anordnung durchführen.
Menge: 1,000 psch

**01.02.0005 Verkehrssich. läng. Dauer vorhalten wie Vorposition**
Verkehrssicherung längerer Dauer vorhalten, warten, instand setzen und betreiben. Vorübergehende Verkehrssicherungsmaßnahmen durchführen. Die Kontrolle der Verkehrssicherung wird gesondert vergütet.
Verkehrssicherung wie in Vorposition beschrieben.
Für Verkehrsführungsphase = Umleitungstrecke für die
Dauer sämtlicher Arbeiten zur Erneuerung der Stützwand.
Menge: 50,000 d

**01.02.0006 Verkehrssich. läng. Dauer abbauen Verk.konzept AG*in Kraft setzen**
Verkehrssicherung an Umleitungsstrecke längerer Dauer
abbauen. Vorübergehende Verkehrssicherungsmaßnahmen
durchführen. Vorübergehende Markierung entfernen,
transportable Lichtsignalanlage, bauliches Leitelement,
mobile Stauwarnanlage, LED-Anzeigetafel und transportable Schutzeinrichtung abbauen werden gesondert
vergütet.
Nach Verkehrskonzept des AG.
Vorhandene Verkehrsschilder nach Unterlagen des AG wieder in Kraft setzen.
Für Verkehrsführungsphase = Umleitungstrecke für die
Dauer sämtlicher Arbeiten zur Erneuerung der Stützwand.
Menge: 1,000 psch

*Hinweis*
Hinweis zu nachfolgender OZ:
Ausführung nur auf besondere Anordnung des AG.

**01.02.0007 Verkehrslenkungst. aufb.,abb.,vorh. Typ RA2, C*Höhe 2,20 m**
Verkehrslenkungstafel aufbauen, vorhalten, warten, instand setzen und abbauen. Aufstellvorrichtung nach statischen Erfordernissen. Vorübergehende Verkehrssicherungsmaßnahmen durchführen. Die Kontrolle wird gesondert vergütet.
Verkehrslenkungstafel VZ 458, Planskizze für
Umleitungsführung.
Ausführung in Abstimmung mit der anordnenden Behörde,
Pplanen der Darstellung wird nicht gesondert vergütet.
Retroreflektierend mit Folie Klasse RA2, Aufbau C.
Randausbildung = profilverstärkt.
Aufstellvorrichtung nach statischen Erfordernissen.
Aufstellhöhe über der Verkehrsfläche = 2,20 m.
Einsatzzeit über 25 bis 65 Tage.
Menge: 2,000 St

*Hinweis*
Hinweis zu nachfolgender OZ:
Ausführung nur auf besondere Anordnung des AG.

**01.02.0008 Verkehrsschild aufbauen u. abbauen Ronde,Dreie.Quad.*Größe 2**
Verkehrsschild aufbauen, für die Dauer der Bauzeit
vorhalten, warten, instandsetzen  und abbauen.
Aufstellvorrichtung nach statischen Erfordernissen.
Vorübergehende Verkehrssicherungsmaßnahmen
durchführen. 70 v. H. des Preises werden nach Aufbau,
der Rest nach Abbau vergütet.
Verkehrsschild = Ronde, Dreieck, Quadrat.
Größe 2.
Retroreflektierend mit Folie Klasse RA2, Aufbau C.
Schild = profilverstärkt.
Aufstellvorrichtung nach Wahl des AN aufstellen.
Aufstellhöhe über der Verkehrsfläche = 2,20 m.
Einsatzzeit über 25 bis 65 Tage.
Menge: 5,000 St

*Hinweis*
Hinweis zu nachfolgender OZ:
Ausführung nur auf besondere Anordnung des AG.

**01.02.0009 Verkehrsschild aufbauen u. abbauen Zeichen 455,460*Größe 2**
Verkehrsschild aufbauen, für die Dauer der Bauzeit
vorhalten, warten, instandsetzen  und abbauen.
Aufstellvorrichtung nach statischen Erfordernissen.
Vorübergehende Verkehrssicherungsmaßnahmen
durchführen. 70 v. H. des Preises werden nach Aufbau,
der Rest nach Abbau vergütet.
Verkehrsschild = Zeichen 455, 460.
Größe 2.
Retroreflektierend mit Folie Klasse RA2.
Schild = profilverstärkt.
Aufstellvorrichtung nach Wahl des AN aufstellen.
Aufstellhöhe über der Verkehrsfläche = 2,20 m.
Einsatzzeit über 25 bis 65 Tage.
Menge: 10,000 St

**01.02.0010 Kontrolle d. Verkehrss. an Arb.st. zwei bzw. einmal*schrift.Dokument**
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Schriftliche Dokumentation der Kontrolle nach Unterlagen des AG.
Menge: 50,000 d

**01.02.0011 Kontrolle d. Verkehrss. an Umleitungsstr. zwei bzw. einmal*schrift.Dokument**
Kontrolle der Verkehrssicherung an Umleitungsstrecke
einschließlich temporärer Verkehrsschilder,
vorübergehender Markierungen, transportabler Lichtsignalanlagen, baulicher Leitelemente und transportabler
Schutzeinrichtungen gemäß ZTV-SA durchführen. Die Kontrolle ist unmittelbar nach deren Durchführung zu erfassen und zu dokumentieren. Arbeits- und Hilfsmittel
sind vom AN zu stellen und dem AG jederzeit zugänglich
zu machen. Die Kontrolle der Umleitungsstrecke wird gesondert vergütet.
Kontrolle zweimal täglich, an arbeitsfreien Tagen einmal täglich.
Schriftliche Dokumentation der Kontrolle nach Unterlagen des AG.
Menge: 50,000 d

*Hinweis*
Hinweis zu OZ 01.02.0012 bis 00013:
Verkehrssicherung für gesondert herzustellende
Fußgängerführung im Baustellenbereich.

**01.02.0012 Absp.g.,Warneinr. aufb. u. abb. Abspsch. 250x2000*Typ RA2**
Absperrgerät oder Warneinrichtung betriebsfertig aufbauen, für die Dauer der Bauzeit vorhalten, warten,
instandsetzen, betreiben  und abbauen.
Vorübergehende Verkehrssicherungsmaßnahmen durchführen.
70 v. H. des Preises werden nach betriebsfertigem Aufbau, der Rest nach Abbau vergütet.
Absperrschranke Größe 250 x 2000 mm mit Aufstellvorrichtung.
Mit retroreflektierender Folie Klasse RA2.
Mit Tastleiste.
Menge: 15,000 St
Zuordnung: Kanalbau 11

**01.02.0013 Absperrger. oder Warneinr. umsetzen wie Vorposition**
Absperrgerät oder Warneinrichtung innerhalb des Ar-
beitsstellenbereiches umsetzen. Vorübergehende Verkehrssicherungsmaßnahmen durchführen.
Absperrgerät oder Warneinrichtung wie in Vorposition
beschrieben.
Menge: 30,000 St
Zuordnung: Kanalbau 11

**01.02.0014 Behelfsüberfahrt PKW herstellen, unterhalten, räumen**
Behelfsüberfahrt, über Graben, Verkehrslast 16,7 kN/
m2, für PKW-Verkehr, Länge über 2 bis 4 m,
Breite bis 3 m,  einschl. der erforderlichen Gründung
und Anrampung, Abdeckung mit Stahl, herstellen, für die
Dauer der Arbeiten unterhalten und betreiben.
Behelfsüberfahrt einschl. Gründung und Anrampung
beseitigen.
Menge: 2,000 Stck

#### Abschnitt 01.03 Erschwernisse

*Hinweis*
Hinweis zu den nachfolgenden OZ:
Die Positionen der Erschwernisse gelten für alle
auszuführenden Arbeiten dieses Leistungsverzeichnisses.
Die Vergütung des jeweiligen Erschwernisses erfolgt
einmal für alle auszuführenden Arbeiten.
In Bereichen mit ausgeführter Leitungssicherung erfolgt
keine Vergütung der entsprechenden Erschwernis.

Im Zuge der Arbeiten zurück gebaute Einbauteile,
Schacht- und Ablaufabdeckungen, Bordanlagen etc. im
Bereich der Asphalt- und Pflasterflächen gelten nicht
als zu vergütende Erschwernis. Hieraus resultierender
Mehraufwand wird nicht gesondert vergütet!

**01.03.0001 Erschwernis durch Einbauten Kanalschächte**
Erschwernis durch Einbauten.
Bei allen anfallenden Arbeitsgängen.
Einbauten = Kanalschächte inkl. Abdeckungen.
Vergütet wird jedes Einbauteil nur 1 mal.
Menge: 3,000 Stck

**01.03.0002 Erschwernis durch Einbauten Straßenabläufe**
Erschwernis infolge Einfassungen.
Bei allen anfallenden Arbeitsgängen.
Einbauten = TStraßenabläufe.
Vergütet wird jedes Einbauteil nur 1 mal.
Menge: 2,000 Stck

**01.03.0003 Erschwernis durch Einbauten Hydranten+Schiebk**
Erschwernis durch Einbauten.
Bei allen anfallenden Arbeitsgängen.
Einbauten = Hydranten und Schieberkappen.
Vergütet wird jedes Einbauteil nur 1 mal.
Menge: 5,000 Stck

**01.03.0004 Erschwernis infolge Einfassungen HB / RB / 16/24/14 / Rampensteine**
Erschwernis infolge Einfassungen.
Bei allen anfallenden Arbeitsgängen.
Einbauten = Tief-, Hoch-, Rund- und Flachbordsteine,
Betonsteinrinnen zur Einfassung der asphaltgebundenen
Fahrbahnflächen.
Vergütet wird jedes Einbauteil nur 1 mal.
Menge: 35,000 m

**01.03.0005 Erschw. d. vorhd.Versorg.Leitg. Gas**
Erschwernisse durch das Vorhandensein von Versorgungsleitungen, die im Zuge der Bauarbeiten nicht freigelegt, umgelegt bzw. neuverlegt werden.
Die vom Versorgungsunternehmen übergebene Achse der
Versorgungsleitungen ist zu markieren.
Liegen mehrere Leitungen eines Unterhaltungsträgers in
einem Leitungsgraben, so wird die Länge nur einer
Leitung abgerechnet.
Leitungsart = Gas.
Menge: 40,000 m

**01.03.0006 Erschw. d. vorhd.Versorg.Leitg. Wasser**
Erschwernisse durch das Vorhandensein von Versorgungsleitungen, die im Zuge der Bauarbeiten nicht freigelegt, umgelegt bzw. neuverlegt werden.
Die vom Versorgungsunternehmen übergebene Achse der
Versorgungsleitungen ist zu markieren.
Liegen mehrere Leitungen eines Unterhaltungsträgers in
einem Leitungsgraben, so wird die Länge nur einer
Leitung abgerechnet.
Leitungsart = Wasser.
Menge: 40,000 m

**01.03.0007 Erschw. d. vorhd.Versorg.Leitg. Fernmeldekabel**
Erschwernisse durch das Vorhandensein von Versorgungsleitungen, die im Zuge der Bauarbeiten nicht freigelegt, umgelegt bzw. neuverlegt werden.
Die vom Versorgungsunternehmen übergebene Achse der
Versorgungsleitungen ist zu markieren.
Liegen mehrere Leitungen eines Unterhaltungsträgers in
einem Leitungsgraben, so wird die Länge nur einer
Leitung abgerechnet.
Leitungsart = Fernmeldekabel.
Menge: 40,000 m

**01.03.0008 Erschw. d. vorhd.Versorg.Leitg. Strom Niederspan.**
Erschwernisse durch das Vorhandensein von Versorgungsleitungen, die im Zuge der Bauarbeiten nicht freigelegt, umgelegt bzw. neuverlegt werden.
Die vom Versorgungsunternehmen übergebene Achse der
Versorgungsleitungen ist zu markieren.
Liegen mehrere Leitungen eines Unterhaltungsträgers in
einem Leitungsgraben, so wird die Länge nur einer
Leitung abgerechnet.
Leitungsart = Strom ( Niederspannung ).
Menge: 40,000 m

**01.03.0009 Erschwernis durch Mauern**
Erschwernis durch vorhandene Mauern und Gebäudefronten.
Für alle anfallenden Arbeitsgänge unmittelbar entlang
der Mauerflucht.
Vergütet wird jede Erschwernis nur 1 mal.
Menge: 10,000 m

**01.03.0010 Erschwernis durch Hecken, Zäune**
Erschwernis durch vorhandene Hecken und Zäune, die
nicht im Zuge der Abeiten entfernt werden.
Für alle anfallenden Arbeitsgängen unmittelbar entlang
der Hecken und Zäune.
Vergütet wird jede Erschwernis nur 1 mal.
Menge: 35,000 m

#### Abschnitt 01.04 Arbeiten auf Nachweis

*Hinweis*
Hinweis zu OZ 01.05.0001 bis 01.05.0006:
Die Leistungen kommen nur auf besondere Anordnung des
AG zu Ausführung.
Angeordnete und ausgeführte Stundenlohnarbeiten sind
spätestens  5 Werktage nach Ausführung zu dokumentieren
und der örtlichen Bauüberwachung des AG zur
Unterschrift vorzulegen.
Später vorgelegte Stundenlohnberichte werden nicht
anerkannt.
Nicht durch die örtliche Bauüberwachung unterzeichnete
Stundenlohnberichte werden nicht vergütet.

**01.04.0001 Verrechnungssatz fuer Arbeitskraft**
Stundenlohnarbeiten durch Arbeitskraefte auf Anordnung
des AG ausfuehren. Der Verrechnungssatz fuer die jeweilige Arbeitskraft umfasst saemtliche Aufwendungen, insbesondere den tatsaechlichen Lohn einschliesslich vermoegenswirksamer Leistungen mit den Zuschlaegen fuer
Gemeinkosten (Sozialkassenbeitraege, Winterbauumlage
und dgl.), sowie Lohn- bzw. Gehaltsnebenkosten und Zu-
schlaege fuer Ueberstunden. Zuschlaege fuer Nacht-,
Sonntags- und Feiertagsarbeit werden gesondert verguetet.
Poliere, Schachtmeister oder dgl.
Menge: 10,000 h

**01.04.0002 Verrechnungssatz fuer Arbeitskraft**
Stundenlohnarbeiten durch Arbeitskraefte auf Anordnung
des AG ausfuehren. Wie vor, jedoch
Baufacharbeiter
Menge: 10,000 h

**01.04.0003 Verrechnungssatz fuer Baugeraet**
Stundenlohnarbeiten durch Baugeraete auf Anordnung des
AG ausfuehren. Der Verrechnungssatz fuer das jeweilige
Geraet umfasst saemtliche Aufwendungen fuer den Einsatz, insbesondere Geraetevorhalte- und Betriebsstoffkosten sowie saemtliche Zuschlaege einschliesslich der
Kosten fuer das Bedienungspersonal. Der Verrechnungssatz gilt fuer das zum Zeitpunkt des Abrufes einsatzbereit auf der Baustelle befindliche Baugeraet. Verguetet
werden die tatsaechlich geleisteten Arbeitsstunden.
Bagger ueber 1,0 bis 3,0 m3.
Menge: 5,000 h

**01.04.0004 Verrechnungssatz fuer Baugeraet**
Stundenlohnarbeiten durch Baugeraete auf Anordnung des
AG ausfuehren. Wie vor, jedoch
Minibagger bis 5 to Gesamtgewicht.
Menge: 5,000 h

**01.04.0005 Verrechnungssatz fuer Baugeraet**
Stundenlohnarbeiten durch Baugeraete auf Anordnung des
AG ausfuehren. Wie vor, jedoch
Frontlader, luftbereift ueber 45 bis 75 kW.
Menge: 5,000 h

**01.04.0006 Verrechnungssatz fuer LKW**
Stundenlohnarbeiten durch Lastkraftwagen auf Anordnung
des AG ausfuehren. Der Verrechnungssatz fuer den jeweiligen LKW umfasst saemtliche Aufwendungen fuer den Einsatz des LKW, insbesondere Geraetevorhalte- und Be-
triebsstoffkosten sowie saemtliche Zuschlaege einschliesslich der Kosten fuer den Fahrer. Der Verrechnungssatz gilt fuer das zum Zeitpunkt des Abrufes einsatzbereit auf der Baustelle befindliche Fahrzeug. Verguetet werden die tatsaechlich geleisteten Arbeitsstunden nach der tatsaechlichen Nutzlast des jeweiligen LKW
(ohne Erhoehung der Nutzlaststufe fuer Sonderfahrzeuge).
LKW-Kipper mit Allradantrieb, über 14 bis 20 t
Nutzlast.
Menge: 5,000 h

### Bereich 02 Erneuerung der Stützwand

#### Abschnitt 02.01 Technische Bearbeitung - Stützwände

**02.01.0001 Technische Bearbeitung - Werk -und Detailplanung Winkelstützwände**
Die technische Bearbeitung - Werk- und Detailplanung
Winkelstützwände auf Grundlage der Entwurfsplanung des
AG ist Leistung des AN.
Sämtliche Kosten hierfür sind in diese OZ einzurechnen.
Die technische Bearbeitung umfasst die über die
vorliegende Entwurfsplanung des AG hinausgehende
konstruktive Bearbeitung und die Erstellung der Werk-
und Detailplanung sowie jeweils die Nachweise von
Transport-, Montage und Bau- bzw. Umbauzuständen.
Zu liefern sind:
Schal-, Bewehrungs- und Detailpläne für sämtliche
Winkelstützwände mit Wandstärken von 25 cm gemäß
der Entwurfsplanung des AG, Gesamtlänge Winkelscheiben
ca. 25m.
Die Kosten für die Werkplanung sowie die hierfür
erforderlichen Detailzeichnungen  sind in den
Einheitspreis einzurechnen .
Die Entwurfsplanung des AG stellt die grundsätzlichen
Abmessungen der Winkelstützmauer dar. Die Festlegung
der endgültigen Fertigteilabmessungen unter
Berücksichtigung der erforderlichen Einbindetiefe
erfolgt im Zuge der Werk- und Detailplanung.
Werk- und Detailplanung für Stahlbeton-Winkelstützwände
nach Unterlagen des AG.
Übergabe der Werkplanung an AG 3-fach.
Menge: 1,000 psch

**02.01.0002 Technische Bearbeitung - Standsicherheitsnachweis**
Die technische Bearbeitung - Statik
(Standsicherheitsnachweis) Winkelstützwände auf
Grundlage der Entwurfsplanung des AG sowie der durch
den AN zu erstellenden Werk- und Detailplanung der OZ
02.01.0001 ist Leistung des AN.
Sämtliche Kosten hierfür sind in diese OZ einzurechnen.

Statische Berechnung der Winkelstützwände aufstellen
und in geprüfter Form 3-fach liefern.
Bemessung und Ausführung gem. Eurocode 1-2 und ZTV-ING.
Lastannahmen:
1) Stützwände für waagerechte Hinterfüllung
mit einer maximalen Verkehrslast auf der
Bodenhinterfüllung von 33,3 kN/m2 (LKW-Belastung) und
Verdichtungsdruck (25  kN/m2) sowie teilweise mit
nachträglich aufgesetztem Gittermattenzaun mit Holmlast
von qk = 0,50kN/m
und
2) Stützwände für Böschungsabfangung bis zu einer
Neigung von 30 Grad mit einer maximalen Verkehrslast
auf der
Bodenhinterfüllung von 1,5 kN/m2 (Personen-Belastung)
und
Verdichtungsdruck (25  kN/m2) sowie mit teilweise
nachträglich aufgesetztem Gittermattenzaun mit Holmlast
von qk = 0,50kN/m.
Prüfung der Statik durch zugelassenen Prüfingenieur
nach Wahl des AN.
Dem AG ist der Prüfingenieur vor Ausführung und Prüfung
der statischen Berechnungen bekannt zu geben.
Menge: 1,000 psch

**02.01.0003 Lichtbilder herst. und liefern**
Lichtbilder über den wesentlichen Bauablauf des Bauwerks in digitalisierter Form (Auflösung mindestens
1024 mal 768 Pixel, 24 Farben) mit Digitalkamera herstellen und auf mit dem AG abgestimmten Datenträger (CD
oder DVD) liefern. Das Komprimierungsverhältnis bzw.
die Bildqualität ist so zu wählen, dass durch die Komprimierung keine für den Sachverhalt wesentlichen Bildinformationen verloren gehen.
Menge: 75,000 Stck

#### Abschnitt 02.02 Vorarbeiten

**02.02.0001 Asphaltbefestigung trennen Einzelfl.*schneiden*Dicke ü. 14-22 cm**
Asphaltbefestigung geradlinig trennen.
in Einzelflächen längs und quer zur Fahrbahnachse,
Trennen durch Schneiden.
Dicke der Asphaltbefestigung über 14 bis 22 cm.
Menge: 60,000 m

**02.02.0002 Asphaltbefestigung aufnehmen Fahrbahn*Dicke ü. 14-22 cm**
Asphaltbefestigung aufbrechen und aufnehmen. Abrechnung
erfolgt nach Abtragsprofilen.
Fläche = Fahrbahn.
Dicke der Asphaltbefestigung über 14 bis 22 cm.
Gesamtaufbruchtiefe über 45 bis 60 cm.
Aufbruchgut nach Wahl des AN verwerten.
Menge: 75,000 m2

**02.02.0003 Bauliche Anlage abbrechen Beton+Stahlbeton**
Bauliche Anlage abbrechen. Anlage nach Unterlagen des
AG. Abrechnung nach Volumen des umbauten Raumes
der abzubrechenden Anlage.
Anlage = Betonstreifen als Schrammbord vor vorhandener
Stützwand, B x H ca. 0,25 x 0,25 m.
Anlage aus Beton und Stahlbeton.
Bauliche Anlagen freilegen. Verfüllen wird gesondert
vergütet.
Gesamtes Abbruchgut nach Wahl des AN verwerten.
Menge: 2,000 m3

**02.02.0004 Bauliche Anlage abbrechen Pflanzsteine*Füllung Schotter/Oberboden, Steine lagern**
Bauliche Anlage abbrechen. Anlage nach Unterlagen des
AG.
Anlage = Pflanzstein/ Pflanzring aus haufwerksporigem
Beton,
L x B x H ca. 0,35 x 0,28 x 0,20 m.
Füllung aus Schotter/Oberbodengemisch.
Bauliche Anlagen freilegen. Verfüllen wird gesondert
vergütet.
Pflanzsteine einschließlich Kammerfüllung abtragen und
aufnehmen.
Wiederverwendbares Pflanzsteine säubern und innerhalb
der Baustelle lagern.
Restliches Abbruchgut und Kammerfüllung nach Wahl des
AN verwerten.
Menge: 65,000 Stck

**02.02.0005 Bauliche Anlage abbrechen Pflanzsteine*Füllung Beton**
Bauliche Anlage abbrechen. Anlage nach Unterlagen des
AG.
Anlage = Pflanzstein/ Pflanzring aus haufwerksporigem
Beton,
L x B x H ca. 0,35 x 0,28 x 0,20 m.
Füllung aus Beton.
Bauliche Anlagen freilegen. Verfüllen wird gesondert
vergütet.
Pflanzsteine einschließlich Kammerfüllung aus Beton
abtragen und aufnehmen.
Gesamtes Abbruchgut nach Wahl des AN verwerten.
Menge: 75,000 Stck

**02.02.0006 Zaun aufnehmen Höhe 1,00-1,50 m*Pfosten Holz*Abstand bis 2,00m**
Zaun aufnehmen, einschließlich Verstrebungen.
Bonanza-Zaun aus Holzelementen, Schwarten 2-lagig.
Zaunhöhe über 0,80 bis 1,50 m.
Pfosten aus Holz.
Pfostenabstand bis 2,00 m.
Pfosten mit Einzelfundament aus Beton, Durchmesser bis
30 cm, Tiefe bis 80 cm.
Gesamtes Abbruchgut nach Wahl des AN verwerten.
Menge: 30,000 m

**02.02.0007 Pflasterd.m.Betonpfl.-steinen aufn. 8 cm dick*ungeb. Fugenmat.**
Pflasterdecke mit Pflastersteinen aus Beton aufnehmen.
Aufnehmen der Tragschicht wird gesondert vergütet.
Pflasterstein ca. 8 cm dick.
Mit Fugenfüllung aus ungebundenem Fugenmaterial.
Bettung aus ungebundenem Bettungsmaterial.
Steine innerhalb der Baustelle fördern und lagern.
Übriges Aufbruchgut nach Wahl des AN verwerten.
Pflastersteine säubern.
Menge: 50,000 m2

**02.02.0008 Blockstufe aus Beton aufn. zur Wiederverwendung lagern**
Blockstufe aus Beton einschließlich Betonfundament
aufnehmen.
Aufnehmen der Tragschicht wird gesondert vergütet.
Blockstufe ca. 1,00 x 0,40 x 0,16.
Fundament aus Beton bis 30 cm dick.
Stufe innerhalb der Baustelle fördern und lagern.
Übriges Aufbruchgut nach Wahl des AN verwerten.
Stufe säubern.
Menge: 7,000 m

**02.02.0009 Rundpalisade aus Beton aufn. Verwertung n. Wahl des AN**
Rundpalisade aus Beton einschließlich Betonfundament
aufnehmen.
Aufnehmen der Tragschicht wird gesondert vergütet.
Palisade mit D= ca. 0,22 - 0,25 m, Länge über 0,75 -
1,25 m.
Fundament aus Beton, 30 bis 50 cm dick.
Sämtliches Aufbruchgut nach Wahl des AN verwerten.
Menge: 6,000 Stck

**02.02.0010 Rundpalisade aus Beton aufn. Verwertung n. Wahl des AN**
Rundpalisade aus Beton einschließlich Betonfundament
aufnehmen.
Aufnehmen der Tragschicht wird gesondert vergütet.
Palisade mit D= ca. 0,22 - 0,25 m, Länge ca. 0,50 -
0,75 m.
Fundament aus Beton, 30 bis 50 cm dick.
Sämtliches Aufbruchgut nach Wahl des AN verwerten.
Menge: 10,000 Stck

**02.02.0011 Bordstein aufnehmen. Tiefbord Beton*Fund.ü10-20/R-St.**
Bordstein aufnehmen.
Bordstein = Tiefbordstein aus Beton, Höhe bis 30 cm.
Fundament aus Beton, über 10 bis 20 cm dick, und
Rückenstütze aus Beton aufbrechen.
Sämtliche Steine und übriges Aufbruchgut nach Wahl des
AN verwerten.
Menge: 15,000 m

**02.02.0012 Bordstein aufnehmen. Hochbord Beton*Fund.ü10-20/R-St.**
Bordstein aufnehmen.
Bordstein = Hoch- und Rundbordstein aus Beton, Breite
bis 18 cm, Höhe bis 30 cm.
Fundament aus Beton, über 10 bis 20 cm dick, und
Rückenstütze aus Beton aufbrechen.
Sämtliche Steine und übriges Aufbruchgut nach Wahl des
AN verwerten.
Menge: 10,000 m

**02.02.0013 Entwässerungsrinne ausbauen Betonfertigteile*Tiefe bis 0,50 m**
Entwässserungsrinne einschließlich Gitteraufsatz
ausbauen. An-schlussleitungen, die bestehen bleiben,
soweit erforderlich abdichten. Das Ausbauen von Rohrleitungen wird
gesondert vergütet.
Entwässserungsrinne aus Betonfertigteilen, vollständig
ausbauen.
Fundament aus Beton, über 10 bis 20 cm dick, und
Rückenstütze aus Beton aufbrechen.
Ausbautiefe ab OK Aufsatz bis 0,50 m.
Entwässserungsrinne liegt in befestigter Fläche.
Aufbruch wird gesondert vergütet.
Erforderliche Erdarbeiten zum Freilegen der Rinnen
ausführen.
Sämtliche Ausbaustoffe verwerten nach Wahl des AN.
Menge: 6,000 m

**02.02.0014 Gartenleuchte aufn. Verwertung n. Wahl des AN**
Gartenleuchte einschließlich Betonfundament aufnehmen.
Aufnehmen der Tragschicht wird gesondert vergütet.
Leuchte innerhalb der Baustelle fördern und lagern.
Übriges Aufbruchgut nach Wahl des AN verwerten.
Menge: 2,000 Stck

**02.02.0015 Strauchbestand roden Höhe bis 2 m*verfüll/Boden AG**
Strauchbestand und sonstiger Aufwuchs bis 0,10 m Stammdurchmesser, in 1,00 m Höhe über dem Erdboden gemessen,
mit Wurzelwerk roden. Abrechnung nach Fläche der
größten Ausdehnung des Strauchwerks.
Mittlere Höhe bis 2,00 m.
Wurzellöcher mit geeignetem Boden verfüllen.
Boden aus Abtragsbereichen profilgerecht lösen.
Wurzelstöcke nach Wahl des AN verwerten.
Schlagabraum nach Wahl des AN verwerten.
Menge: 15,000 m2

**02.02.0016 Verkehrsschild abbauen Größe bis 1,1 m2*Rohrpf. bis 76,1**
Verkehrsschild ggf. mit Aufstellvorrichtung abbauen.
Schildgröße bis 1,1 m2.
Aufstellvorrichtung = Rohrpfosten, DU bis 76,1 mm abbauen.
Fundament entfernen.
Schild neben der Fahrbahn.
Wieder verwendbare Stoffe säubern, fördern und nach Un-
terlagen des AG lagern. Restliches Abbruchgut nach Wahl
des AN verwerten.
Fundamentlöcher mit Boden aus dem Baubereich flächenhaft verfüllen und verdichten.
Menge: 1,000 St

**02.02.0017 Zaun aufnehmen Stahlgitterzaun*Höhe 3,00-4,50 m**
Zaun aufnehmen, einschließlich Verstrebungen.
Stahlgitterzaun.
Zaunhöhe über 3,00 bis 4,50 m.
Pfosten aus Stahl.
Pfostenabstand über 3,00 bis 4,00 m.
Pfosten mit Einzelfundament aus Beton, Durchmesser bis
40 cm, Tiefe bis 80 cm.
Pfostenlöcher entsprechend der sie umgebenden Fläche
schließen. Material aus Baubereich.
Wiederverwendbares Zaunmaterial säubern und zum Lagerplatz nach Unterlagen des AG fördern und abladen. Übriges Material nach Wahl des AN verwerten.
Menge: 8,000 m

*Hinweis*
Hinweis zu nachfolgender Position:
Der Abbruch der vorhandenen Stützwand erfolgt im Zuge
der Erdarbeiten für die Baugrube. Das Freilegen der
Wineklsteinelemente und die Erschwernis durch die
vorhandenen Wandelemente wird nicht gesondert vergütet.

**02.02.0018 Bauliche Anlage abbrechen Stahlbeton*Winkelstützwand*H 0,55-1,05 m**
Bauliche Anlage abbrechen. Anlage nach Unterlagen des
AG. Abgerechnet wird die Länge der Sichtseite der
abzubrechenden Anlage.
Anlage = Winkelstützwand, h = 0,55 - 1,25 m, Länge der
Einzelelemente 0,50 m.
Anlage aus Stahlbeton, Druckfestigkeitsklasse über
C20/25 bis C35/45.
Einschließlich Betonfundament bis 30 cm dick.
Bauliche Anlage freilegen wird nicht gesondert
vergütet. Verfüllen wird gesondert vergütet.
Gesamtes Abbruchgut nach Wahl des AN verwerten.
Menge: 2,000 m

*Hinweis*
Hinweis zu nachfolgender Position:
Der Abbruch der vorhandenen Stützwand erfolgt im Zuge
der Erdarbeiten für die Baugrube. Das Freilegen der
Wineklsteinelemente und die Erschwernis durch die
vorhandenen Wandelemente wird nicht gesondert vergütet.

**02.02.0019 Bauliche Anlage abbrechen Stahlbeton*Winkelstützwand*H ü. 1,05-1,85 m**
Bauliche Anlage abbrechen. Anlage nach Unterlagen des
AG. Abgerechnet wird die Länge der Sichtseite der
abzubrechenden Anlage.
Anlage = Winkelstützwand, h = 1,05 - 1,85 m,  Länge der
Einzelelemente 0,50 m.
Anlage aus Stahlbeton, Druckfestigkeitsklasse über
C20/25 bis C35/45.
Einschließlich Betonfundament bis 30 cm dick.
Bauliche Anlage freilegen wird nicht gesondert
vergütet. Verfüllen wird gesondert vergütet.
Gesamtes Abbruchgut nach Wahl des AN verwerten.
Menge: 3,000 m

*Hinweis*
Hinweis zu nachfolgender Position:
Der Abbruch der vorhandenen Stützwand erfolgt im Zuge
der Erdarbeiten für die Baugrube. Das Freilegen der
Wineklsteinelemente und die Erschwernis durch die
vorhandenen Wandelemente wird nicht gesondert vergütet.

**02.02.0020 Bauliche Anlage abbrechen Stahlbeton*Winkelstützwand*H ü. 1,85-2,55 m**
Bauliche Anlage abbrechen. Anlage nach Unterlagen des
AG. Abgerechnet wird die Länge der Sichtseite der
abzubrechenden Anlage.
Anlage = Winkelstützwand, h = 1,85 - 2,55 m,  Länge der
Einzelelemente 0,50 m.
Anlage aus Stahlbeton, Druckfestigkeitsklasse über
C20/25 bis C35/45.
Einschließlich Betonfundament bis 30 cm dick.
Bauliche Anlage freilegen wird nicht gesondert
vergütet.  Verfüllen wird gesondert vergütet.
Gesamtes Abbruchgut nach Wahl des AN verwerten.
Menge: 20,000 m

#### Abschnitt 02.03 Gebäudeunterfangung

**02.03.0001 Baugrube herstellen Tiefe >0,50-1,50 m*Aushub verwert.AN**
Baugrube herstellen.
Beschreibung der Homogenbereiche nach Unterlagen des
AG. Verbau wird nicht gesondert vergütet.
Homogenbereiche B und C nach Unterlagen des AG.
Baugrube für freizulegendes Bauwerk.
Bauwerk = Gebäudefundament.
Ausführung oberhalb des Unterfangungsbereiches bis ca.
25- 50 cm über Gebäudefundament.
Baugrubentiefe über 0,50 bis 1,50 m.
Materialwerte nach EBV = BM-F0*.
Zuordnungswert nach LAGA = Z0*.
Deponieklasse nach DepV. = DK0.
Aushub laden und einem Zwischenlager gemäß § 18
Ersatzbaustoffverordnung nach Wahl des AN zuführen.
Alternativ einer Verwertung nach Wahl des AN zuführen.
Abrechnung erfolgt nach Abtragsprofilen.
Menge: 6,000 m3

*Hinweis*
Hinweis zu nachfolgender Position:
Probeschachtung zum punktuellen Freilegen des
vorhandenen Fundamentes.

**02.03.0002 Probeschachtung für Unterfangung, Handschachtung**
Probeschachtung für Unterfangung herstellen.
Aushub zur Wiederverwendung seitlich lagern.
Beschreibung der Homogenbereiche nach Unterlagen des
AG. Abgerechnet wird nach Abtragsprofilen.
Homogenbereiche HB B und HB C nach Unterlagen des AG.
Tiefe bis 1,25 m, Breite bis 1,00 m.
Ausführung im Bereich vor und unterhalb des
Gebäudefundamentes.
Handschachtung ohne Maschinenunterstützung.
Oberflächenaufbruch wird gesondert vergütet.
Verbau und Wasserhaltung werden nicht gesondert
vergütet.
Seitlich gelagerten Boden wieder einbauen und
verdichten.
Menge: 2,000 m3

**02.03.0003 Technische Bearbeitung - Gebäudeunterfangung**
Die technische Bearbeitung beinhaltet folgende
Unterlagen:

- Statische Berechnung Gebäudeunterfangung
(Standsicherheitsnachweis)
Erstellung einer vollständigen Statik
(Standsicherhsitsnachweis) in von einem anerkannten
Sachverständigenbüro geprüften Form für die
auszuführende taktweise Unterfangung des Gebäudes
Steinhaus Nr. 4 nach Unterlagen des  AG.
Erstellung der Statik unter Berücksichtigung des
vorliegenden Bodengutachtens sowie der durch die
auszuführende  Probeschachtung gewonnenen Erkenntnisse.

- Ausführungsplanung Gebäudeunterfangung
Erstellung der Ausführungsplanung für die Bauausführung
der Gebäudeunterfangung einschließlich der Werk- und
Detailplanung mit Darstellung der einzelnen
Aushubtakte, Größe der Einzelbaugruben (L x B X H) und
Betoneinbaustärken unter Berücksichtigung der
Festlegungen aus der zuvor zu  erstellenden Statik.

Erstellung der Unterlagen auf der Grundlage der vom AG
zur Verfügung gestellten Ausführungsplanung sowie des
vorliegenden Bodengutachtens.
Erforderliche Ortstermine zur Besichtigung und
Einholung weiterer Informationen sind einzurechnen.
Menge: 1,000 psch

**02.03.0004 Taktweiser Bodenaushub für Gebäudeunterfangung**
Taktweiser Bodenaushub für Gebäudeunterfangung.
Ausführung im Taktverfahren nach DIN 4123 und gem.
durch AN zu liefernder Ausführungsplanung
Gebäudeunterfangung.
Ausführung in Handschachtung unter vorhandenem
Gebäudefundament. Maschinenunterstützung aufgrund der
beengten örtlichen Verhältnisse nicht möglich.
Homogenbereiche HB B und HB C nach Unterlagen des AG.
Aushub laden und einem Zwischenlager gemäß § 18
Ersatzbaustoffverordnung nach Wahl des AN zuführen.
Alternativ einer Verwertung nach Wahl des AN zuführen.

Abmessung je Abschnitt: (L X B X H) = ca. 1,00-1,25 x
0,60 x 0,80-1,30 m.
Länge der zu unterfangenden Bestandswand: ca. 4,00 m.
Einzelabschnitte/Taktung: max. alle 1,25 m =  4-5
Einzelabschnitte.

Die tatsächliche Aushubkubatur der Einzelabschnitte
erfolgt entsprechend den Vorgaben des
Standsicherheitsnachweises und der Ausführungsplanung
Gebäudeunterfangung.
Abbrechnung erfolgt nach Abtragsprofilen.
Menge: 6,000 m3

**02.03.0005 Unbewehrten Beton herstellen, Unterfangung, taktweise Fundament*Mit Schalung*Abr. Frischbeton**
Unbewehrten Beton nach Unterlagen des AG taktweise
liefern und einbauen.
Beton für Gebäudeunterfangung.
Einbau in Einzelbaugruben der OZ 02.03.0003 unmittelbar
im Anschluss an deren Herstellung.
Abmessung je Einzelabschnitt: (L X B X H) = ca.
1,00-1,25 x 0,60 x 0,80-1,30 m.
Einzelabschnitte/ Taktung: max. alle 1,25 m = 4 -5
Einzelabschnitte.
Druckfestigkeitsklasse C 25/30.
Expositionsklasse XC4, XF1.
EInbau im Taktverfahren nach DIN 4123 und gem. durch AN
zu lieferndem Standsicherheitsnachweis.
Einbauabmessungen gem. durch AN zu lieferndem
Standsicherheitsnachweis.
Einbaumenge je Takt bis 1 m3.
Beton einschließlich Schalung herstellen. Schalung vorhalten und beseitigen. Verlorene Schalung wird nicht
gesondert vergütet.
Abgerechnet wird die eingebaute Frischbetonmenge.
Menge: 3,500 m3

**02.03.0006 Baustoff lief.,in Baugrube einbauen grobk. Boden*WSG geeignet*Abrechng.Auftrag**
Baustoff nach Unterlagen des AG liefern, in Baugrube
nach Unterlagen des AG einbauen und verdichten. Einbaudokumentation nach Unterlagen des AG übergeben.
Baustoff = grobkörniger Boden.
Baugrube für freizulegendes Bauwerk.
Bauwerk = Gebäudefundament.
Baustoff für Einbau in Wasserschutzgebieten geeignet.
Abrechnung nach Auftragsprofilen.
Menge: 6,000 m3

#### Abschnitt 02.04 Erdarbeiten

**02.04.0001 Oberboden abtragen und andecken Abtr.über 10-30cm*Andeck. ü.15-25cm**
Oberboden ggf. einschließlich Vegetationsdecke abtragen
und profilgerecht wieder andecken einschließlich erforderlicher Zwischenlagerung auf Flächen nach Wahl des
AN. Beschreibung der Homogenbereiche nach Unterlagen
des AG.
Homogenbereich A nach Unterlagen des AG.
Dicke des Abtrages über 10 bis 30 cm.
Andeckung in Wiederherstellungsflächen.
Dicke der Andeckung über 15 bis 25 cm.
Abrechnung nach Abtragsprofilen.
Menge: 5,000 m3

*Hinweis*
Hinweis zu nachfolgender Position:
Der Aushub erfolgt teilweise hinter der vorhandenen
Stützwand zur Freilegung der Wand für Abbruch/ Rückbau.
Erschwernisse hieraus werden nicht gesondert vergütet.
Herstellung der Böschungsneigung von 60 Grad ist
einzukalkulieren.

**02.04.0002 Baugrube herstellen Stützwand*Tiefe >1,00-3,25 m*Aushub verwert.AN**
Baugrube nach Unterlagen des AG herstellen.
Homogenbereiche B und C nach Unterlagen des AG.
Baugrube für Stützwand.
Ausführung als geböschte Baugrube mit Neigungwinkel 60
Grad.
Erschwernis durch vorhandene Wandelemente wird nicht
gesondert vergütet.
Aushub zum Freilegen der vorhandenen Stützwand für
Abbruch/ Rückbau der baulichen Anlage und zum
Herstellen der Baugrube für neu herzustellende
Stützwand.
Baugrubentiefe über 1,00 bis 3,25 m.
Materialwerte nach EBV = BM-F0*
Zuordnungswert nach LAGA = Z0*
Deponieklasse nach DepV. = DK0.
Aushub laden und einem Zwischenlager gemäß § 18
Ersatzbaustoffverordnung nach Wahl des AN zuführen.
Alternativ einer Verwertung nach Wahl des AN zuführen.
Abrechnung erfolgt nach Abtragsprofilen.
Menge: 150,000 m3

**02.04.0003 Baugrube herstellen Stützwand*Tiefe >1,00-3,25 m*Aush. lagern**
Baugrube nach Unterlagen des AG herstellen.
Homogenbereich B nach Unterlagen des AG.
Baugrube für Stützwand.
Ausführung als geböschte Baugrube mit Neigungwinkel 60
Grad.
Erschwernis durch vorhandene Wandelemente wird nicht
gesondert vergütet.
Aushub zum Freilegen der vorhandenen Stützwand für
Abbruch/ Rückbau der baulichen Anlage und zum
Herstellen der Baugrube für neu herzustellende
Stützwand.
Baugrubentiefe über 1,00 bis 3,25 m.
Materialwerte nach EBV = BM-F0*
Zuordnungswert nach LAGA = Z0*
Deponieklasse nach DepV. = DK0
Aushub aufnehmen, zum Zwischenlager des AN
transportieren und auf Miete zwischenlagern.
Erforderliche Zwischenlagerung und Transport bis 750 m
auf Lagerfläche des AN wird nicht gesondert vergütet.
Abrechnung erfolgt nach Auftragsprofilen.
Menge: 50,000 m3

*Hinweis*
Hinweis zu nachfolgender Position:
Der Aushub erfolgt für mehrere Einzelbaugruben, die
taktweise (Takt 1 bis 4) herzustellen sind.
Taktung nach Unterlagen des AG.

**02.04.0004 Baugruben herstellen, Aushub taktweise Bodenaustausch*Tiefe >0,50-1,80*Aushub verwert.AN**
Baugruben der Ausführungstakte 1 bis 4 nach Unterlagen
des AG herstellen.
Beschreibung der Homogenbereiche nach Unterlagen des
AG.
Homogenbereiche B und C nach Unterlagen des AG.
Einzelbaugruben für Bodenaustausch unter Erdplanum
Stützwand.
Ausführung taktweise in 4 Einzeltakten nach Unterlagen
des AG.
Baugrubentiefe über 0,50 bis 1,80 m.
Materialwerte nach EBV = BM-F0*
Zuordnungswert nach LAGA = Z0*
Deponieklasse nach DepV. = DK0
Aushub laden und einem Zwischenlager gemäß § 18
Ersatzbaustoffverordnung nach Wahl des AN zuführen.
Alternativ einer Verwertung nach Wahl des AN zuführen.
Abrechnung erfolgt nach Abtragsprofilen.
Menge: 35,000 m3

**02.04.0005 Unbewehrten Beton herstellen, Einbau taktweise Als Bodenersatz*C16/20**
Unbewehrten Beton der Ausführungstakte 1 bis 4 nach
Unterlagen des AG herstellen.
Beton als Bodenersatz.
Einbau in Einzelbaugruben.
Ausführung taktweise in 4 Einzeltakten nach Unterlagen
des AG.
Druckfestigkeitsklasse C16/20.
Expositionsklasse XC 2.
Beton ohne Schalung herstellen.
Abgerechnet wird nach Einbauprofilen.
Menge: 35,000 m3

**02.04.0006 Zusatzmittel Beschleuniger, Zulage**
Zugabe von Zusatzmittel zur Beschleunigung des
Abbindeprozesses.
Das Erreichen von 80% der Endfestigkeit nach 24 Stunden
Abbindezeit ist einzukalkulieren.
Die Vergütung erfolgt einmalig für die in mehreren
Chargen anzuliefernde Frischbetonmenge der OZ
02.04.0006.
Menge: 1,000 psch

**02.04.0007 Sickerrohrltg. herst.m.Erdarbeiten Rohr DN 100*Vollsickerrohr**
Sickerrohrleitung herstellen, erforderliche Erdarbeiten
ausführen.
Sickerrohrleitung hinter Winkelstützwänden.
Offene Wasserhaltung bis zu einer Pumpenleistung von
10 m3 Fördermenge und 5,00 m Förderhöhe je Stunde und
Haltung ausführen. Die Grabensohle als Sickerraumsohle
ausbilden. Bei Teilsickerrohren den Graben beiderseits
des Rohres bis zur OK des dichten Rohrteiles mit bindigem Boden auffüllen und verdichten. Bindigen Boden liefern. Restlichen Grabenraum mit Filtermaterial verfüllen und verdichten. Schächte und Anschlüsse an Schächte
werden gesondert vergütet.
Rohr DN/ID 100.
Vollsickerrohr (TP).
Rohr aus PE-HD Typ R 2 (innen glatt, außen gewellt).
Grabentiefe bis 0,40 m.
Filter aus gebrochenem Naturgestein 8/16.
Homogenbereich B und C nach Unterlagen des AG.
Aushub laden und einem Zwischenlager gemäß § 18
Ersatzbaustoffverordnung nach Wahl des AN zuführen.
Alternativ einer Verwertung nach Wahl des AN zuführen.
Abrechnung erfolgt nach Abtragsprofilen.
Menge: 30,000 m

**02.04.0008 Geotextil in Sickeranlagen einbauen Hydr. n. Unt. AG*Abr. Abwicklung**
Geotextil als Filter nach Unterlagen des AG in Sickeranlagen einbauen. Überlappung mindestens 0,50 m. Erforderliche Nutzungsdauer über 25 Jahre. Sickermaterial,
Sickerrohre und Erdarbeiten werden gesondert vergütet.
Geotextilrobustheitsklasse 5.
Wasserdurchlässigkeit nach Unterlagen des AG.
Abgerechnet wird die abgewickelte, überdeckte Fläche
ohne Überlappung.
Menge: 60,000 m2

**02.04.0009 Sickerrohrltg. herst.m.Erdarbeiten Rohr DN 150*Vollsickerrohr**
Sickerrohrleitung herstellen, Erdarbeiten ausführen.
Offene Wasserhaltung bis zu einer Pumpenleistung von
10 m3 Fördermenge und 5,00 m Förderhöhe je Stunde und
Haltung ausführen. Die Grabensohle als Sickerraumsohle
ausbilden. Bei Teilsickerrohren den Graben beiderseits
des Rohres bis zur OK des dichten Rohrteiles mit bindigem Boden auffüllen und verdichten. Bindigen Boden liefern. Restlichen Grabenraum mit Filtermaterial verfüllen und verdichten. Schächte und Anschlüsse an Schächte
werden gesondert vergütet.
Rohr DN/ID 150.
Vollsickerrohr (TP).
Rohr aus PE-HD Typ R 2 (innen glatt, außen gewellt).
Grabentiefe bis 0,50 m.
Filter aus gebrochenem Naturgestein 2/32.
Homogenbereich B und C nach Unterlagen des AG.
Aushub laden und einem Zwischenlager gemäß § 18
Ersatzbaustoffverordnung nach Wahl des AN zuführen.
Alternativ einer Verwertung nach Wahl des AN zuführen.
Abrechnung erfolgt nach Abtragsprofilen.
Menge: 15,000 m

**02.04.0010 Baust. lief. als BW-HinterfüllFrostschutzmaterial.einb Wasserschutzgeb.*Entwässerungsber.**
Baustoff liefern und als Bauwerkshinterfüllung profilgerecht und lagenweise einbauen und verdichten.
Abgerechnet wird nach Auftragsprofilen.
Hinterfüllung für Winkelstützwände.
Baustoff = gebrochenes Naturgestein
(Frostschutzmaterial 0/45).
Baustoff für Einbau in Wasserschutzgebieten nach Unterlagen des AG geeignet.
Entwässerungsbereich.
Menge: 55,000 m3

**02.04.0011 Baust. lief. als BW-Hinterfüll.einb Wasserschutzgeb.*ohne Entw. Ber.**
Baustoff liefern und als Bauwerkshinterfüllung profilgerecht und lagenweise einbauen und verdichten.
Abgerechnet wird nach Auftragsprofilen.
Hinterfüllung für Winkelstützwände.
Baustoff = grobkörniger Boden nach DIN 18196 aus
natürlichen Gesteinskörnungen, Verdichtungsklasse V1.
Baustoff für Einbau in Wasserschutzgebieten nach Unterlagen des AG geeignet.
Hinterfüllbereich ohne Entwässerungsbereich.
Menge: 120,000 m3

**02.04.0012 Boden AG als BW-Hinterfüllung einb. Boden gelagert**
Boden des AG als Bauwerkshinterfüllung profilgerecht
und lagenweise einbauen und verdichten einschließlich
ggf. erforderlicher Wasserzugabe.
Hinterfüllung für Winkelstützwände.
Boden,außerhalb der Baustelle gelagert, aufnehmen und
transportieren. Transportlänge bis 750 m.
Hinterfüllbereich ohne Entwässerungsbereich. Entwässerungsbereich wird gesondert vergütet.
Abgerechnet wird nach Auftragsprofilen.
Menge: 50,000 m3

**02.04.0013 Feink. Boden lief., als Dicht. einb**
Feinkörnigen Boden liefern und nach Unterlagen des AG
als Dichtungsschicht in der Bauwerkshinterfüllung profilgerecht einbauen und verdichten. Abgerechnet wird
nach Auftragsprofil.
Durchlässigkeitsbeiwert Kf-Wert :<=10 hoch -8
= schwach durchlässiges Material gem. DIN 18130-1.
Menge: 5,000 m3

**02.04.0014 Oberboden liefern und andecken Andeckung 20 cm**
Oberboden liefern und profilgerecht andecken. Abrechnung nach angedeckten Flächen.
Andeckung auf wiederherzustellenden Gartenfläche.
Dicke der Andeckung = 20 cm.
Menge: 90,000 m2

#### Abschnitt 02.05 Stahlbeton-Fertigteile

**02.05.0001 Beton f. Sauberkeitsschicht herst. C12/15*X0**
Beton für Sauberkeitsschicht bzw.
Betonausgleichsschicht  nach Unterlagen des AG
herstellen.
Ggf. erforderliche Schalung vorhalten und beseitigen.
Druckfestigkeitsklasse C12/15.
Expositionsklasse X0.
Einbaudicke 5 -35 cm.
Menge: 7,000 m3

**02.05.0002 Bew. Beton ohne Schalung herstellen C30/37*XF2, XC4, XD1**
Bewehrten Beton ohne Schalung nach Unterlagen des AG
herstellen. Bewehrung wird gesondert vergütet.
Bauteil = örtlich anzubetonierender Fuß der
Winkelstützwand-Eckelemente.
Druckfestigkeitsklasse C25/30.
Expositionsklasse XF2, XC4 und XD1.
Menge: 1,000 m3

**02.05.0003 Betonstahl einbauen BSt 500 S u. M**
Betonstahl entsprechend statischen und konstruktiven
Erfordernissen gem. Werk - und Detailplanung und Statik
einbauen.
Bauteil = örtlich anzubetonierender Fuß von
Winkelstützwand-Fertigteilen der Bauhöhen > 4,30m.
Stahlsorte BSt 500 S u. M.
Menge: 0,500 to

*Hinweis*
Hinweis zu nachfolgender Position:
Wandelemente 6-16

**02.05.0004 Betonfertigteile einbauen MS 255/135, WS 25 cm**
Bewehrte Betonfertigteile entsprechend statischen und
konstruktiven Erfordernissen nach Unterlagen des AG
herstellen und einbauen.
Fertigteile aus Stahlbeton.
Betonfertigteil = Winkelstein-Stützwand nach EC2, DIN
EN 206 und DIN EN 15258.
Rückseite bis 30 cm unter der Oberkante handgeglättet,
sichtbare Kanten der Rückseite mit Fase ausgeführt.

Lastannahme: Stützwand für Böschungsabfangung mit einer
Geländeneigung bis 30 Grad und mit einer maximalen
Verkehrslast auf der Bodenhinterfüllung von 1,5 kN/m2
(Personen-Belastung) und Verdichtungsdruck (25 kN/m2)
sowie nachträglich aufgesetztem Gittermattenzaun mit
Holmast von
qk = 0,50kN/m.
Druckfestigkeitsklasse C30/37 (LP).
Expositionsklasse XF2, XC4 und XD1.
Die einzelnen Elemente sind in den Ösen der Rückseite
mit Baustahl DN 14 zu verankern, die erdberührten Fugen
sind rückseitig mit Bitumenschweissbahn o.
gleichwertiger Art abzudichten.
Sichtflächenschalung = Stahlbleche.

Wandstärke:  25 cm,
Bauteillänge: 0,99 m,
Bauteilhöhe:  2,55 m.
Zusätzliche Anforderungen : Ausführung gem. ZTV-ING.
Menge: 11,000 Stck

**02.05.0005 Abwinklung Längsseiten, H=2,55 m, Zulage**
Abwinklung der Längsseiten der Mauerscheibe
(Anschlussflächen zur angrenzenden Mauerscheibe) bei
Versetzen der Fertigteile im Innenradius.
Elementhöhe 2,55 m.
Die Vergütung erfolgt pro abgewinkelter Längsseite, bei
beidseitiger Abwinklung 2 Seiten je Mauerscheibe.
Als Zulage zur Vorposition.
Menge: 6,000 Stck

*Hinweis*
Hinweis zu nachfolgender Position:
Wandelemente 1-5 und 17-18

**02.05.0006 Betonfertigteile einbauen MS 230/125, WS 25 cm**
Bewehrte Betonfertigteile entsprechend statischen und
konstruktiven Erfordernissen nach Unterlagen des AG
herstellen und einbauen.
Fertigteile aus Stahlbeton.
Betonfertigteil = Winkelstein-Stützwand nach EC2, DIN
EN 206 und DIN EN 15258.
Rückseite bis 30 cm unter der Oberkante handgeglättet,
sichtbare Kanten der Rückseite mit Fase ausgeführt.

Lastannahme: Stützwand für Böschungsabfangung mit einer
Geländeneigung bis 30 Grad und mit einer maximalen
Verkehrslast auf der Bodenhinterfüllung von 1,5 kN/m2
(Personen-Belastung) und Verdichtungsdruck (25 kN/m2)
sowie nachträglich aufgesetztem Gittermattenzaun mit
Holmast von
qk = 0,50kN/m.
Druckfestigkeitsklasse C30/37 (LP).
Expositionsklasse XF2, XC4 und XD1.
Die einzelnen Elemente sind in den Ösen der Rückseite
mit Baustahl DN 14 zu verankern, die erdberührten Fugen
sind rückseitig mit Bitumenschweissbahn o.
gleichwertiger Art abzudichten.
Sichtflächenschalung = Stahlbleche.

Wandstärke:  25 cm,
Bauteillänge: 0,99 m,
Bauteilhöhe:  2,30 m.
Zusätzliche Anforderungen : Ausführung gem. ZTV-ING.
Menge: 8,000 Stck

**02.05.0007 Abwinklung Längsseiten, H=2,30 m, Zulage**
Abwinklung der Längsseiten der Mauerscheibe
(Anschlussflächen zur angrenzenden Mauerscheibe) bei
Versetzen der Fertigteile im Innenradius.
Elementhöhe 2,30 m.
Die Vergütung erfolgt pro abgewinkelter Längsseite, bei
beidseitiger Abwinklung 2 Seiten je Mauerscheibe.
Als Zulage zur Vorposition
Menge: 8,000 Stck

*Hinweis*
Hinweis zu nachfolgender Position:
Wandelemente 1

**02.05.0008 Betonfertigteile einbauen, Zulage Eckelement MS 230, IE 90°, WS 25 cm**
Bewehrte Betonfertigteile entsprechend statischen und
konstruktiven Erfordernissen nach Unterlagen des AG
herstellen und einbauen.
Wie OZ 02.05.0006, hier jedoch
Ausführung als
Außenecke 90°, zweiteilig
Wandstärke: 25 cm,
Bauteillänge: 2 x 0,99 m,
Bauteilhöhe:  2,30 m.
Beton und Betonstahl für örtlich anzubetonierender Fuß
wird gesondert vergütet.
Als Zulage zur Vorposition.
Menge: 1,000 Stck

*Hinweis*
Hinweis zu nachfolgender Position:
Wandelement 19

**02.05.0009 Betonfertigteile einbauen MS 230/125, WS 25 cm**
Bewehrte Betonfertigteile entsprechend statischen und
konstruktiven Erfordernissen nach Unterlagen des AG
herstellen und einbauen.
Fertigteile aus Stahlbeton.
Betonfertigteil = Winkelstein-Stützwand nach EC2, DIN
EN 206 und DIN EN 15258.
Rückseite bis 60 cm unter der Oberkante handgeglättet,
sichtbare Kanten der Rückseite mit Fase ausgeführt.

Lastannahme: Stützwand für waagerechte Hinterfüllung
mit einer maximalen Verkehrslast auf der
Bodenhinterfüllung von 33,3 kN/m2 (LKW-Belastung) und
Verdichtungsdruck (25 kN/m2) sowie nachträglich
aufgesetztem Gittermattenzaun mit Holmast von qk =
0,50kN/m.
Druckfestigkeitsklasse C30/37 (LP).
Expositionsklasse XF2, XC4 und XD1.
Die einzelnen Elemente sind in den Ösen der Rückseite
mit Baustahl DN 14 zu verankern, die erdberührten Fugen
sind rückseitig mit Bitumenschweissbahn o.
gleichwertiger Art abzudichten.
Sichtflächenschalung = Stahlbleche.

Wandstärke:  25 cm,
Bauteillänge: 0,99 m,
Bauteilhöhe:  2,30 m.
Zusätzliche Anforderungen : Ausführung gem. ZTV-ING.
Menge: 1,000 Stck

*Hinweis*
Hinweis zu nachfolgender Position:
Wandelement 1a

**02.05.0010 Betonfertigteile einbauen MS 230/125, WS 25 cm**
Bewehrte Betonfertigteile entsprechend statischen und
konstruktiven Erfordernissen nach Unterlagen des AG
herstellen und einbauen.
Fertigteile aus Stahlbeton.
Betonfertigteil = Winkelstein-Stützwand nach EC2, DIN
EN 206 und DIN EN 15258.
Rückseite bis 30 cm unter der Oberkante handgeglättet,
sichtbare Kanten der Rückseite mit Fase ausgeführt.

Lastannahme: Stützwand für Böschungsabfangung mit einer
Geländeneigung bis 30 Grad und mit einer maximalen
Verkehrslast auf der Bodenhinterfüllung von 1,5 kN/m2
(Personen-Belastung) und Verdichtungsdruck (25 kN/m2)
sowie nachträglich aufgesetztem Gittermattenzaun mit
Holmast von
qk = 0,50kN/m.
Druckfestigkeitsklasse C30/37 (LP).
Expositionsklasse XF2, XC4 und XD1.
Die einzelnen Elemente sind in den Ösen der Rückseite
mit Baustahl DN 14 zu verankern, die erdberührten Fugen
sind rückseitig mit Bitumenschweissbahn o.
gleichwertiger Art abzudichten.
Sichtflächenschalung = Stahlbleche.

Wandstärke:  25 cm,
Bauteillänge: 0,49 m,
Bauteilhöhe:  2,30 m.
Zusätzliche Anforderungen : Ausführung gem. ZTV-ING.
Menge: 1,000 Stck

*Hinweis*
Hinweis zu nachfolgender Position:
Wandelement 20

**02.05.0011 Betonfertigteile einbauen MS 205/110 WS 25 cm**
Bewehrte Betonfertigteile entsprechend statischen und
konstruktiven Erfordernissen nach Unterlagen des AG
herstellen und einbauen.
Fertigteile aus Stahlbeton.
Betonfertigteil = Winkelstein-Stützwand nach EC2, DIN
EN 206 und DIN EN 15258.
Rückseite bis 60 cm unter der Oberkante handgeglättet,
sichtbare Kanten der Rückseite mit Fase ausgeführt.

Lastannahme: Stützwand für waagerechte Hinterfüllung
mit einer maximalen Verkehrslast auf der
Bodenhinterfüllung von 33,3 kN/m2 (LKW-Belastung) sowie
Verdichtungsdruck (25 kN/m2) sowie nachträglich
aufgesetztem Gittermattenzaun mit Holmast von qk =
0,50kN/m.
Druckfestigkeitsklasse C30/37 (LP).
Expositionsklasse XF2, XC4 und XD1.
Die einzelnen Elemente sind in den Ösen der Rückseite
mit Baustahl DN 14 zu verankern, die erdberührten Fugen
sind rückseitig mit Bitumenschweissbahn o.
gleichwertiger Art abzudichten.
Sichtflächenschalung = Stahlbleche.

Wandstärke:  25 cm,
Bauteillänge: 0,49 m,
Bauteilhöhe:  2,05 m.
Zusätzliche Anforderungen : Ausführung gem. ZTV-ING.
Menge: 1,000 Stck

*Hinweis*
Hinweis zu nachfolgender Position:
Wandelemente 21+ 22

**02.05.0012 Betonfertigteile einbauen MS 180/95, WS 25 cm**
Bewehrte Betonfertigteile entsprechend statischen und
konstruktiven Erfordernissen nach Unterlagen des AG
herstellen und einbauen.
Fertigteile aus Stahlbeton.
Betonfertigteil = Winkelstein-Stützwand nach EC2, DIN
EN 206 und DIN EN 15258.
Rückseite bis 60 cm unter der Oberkante handgeglättet,
sichtbare Kanten der Rückseite mit Fase ausgeführt.

Lastannahme: Stützwand für waagerechte Hinterfüllung
mit einer maximalen Verkehrslast auf der
Bodenhinterfüllung von 33,3 kN/m2 (LKW-Belastung) sowie
Verdichtungsdruck (25 kN/m2).
Druckfestigkeitsklasse C30/37 (LP).
Expositionsklasse XF2, XC4 und XD1.
Die einzelnen Elemente sind in den Ösen der Rückseite
mit Baustahl DN 14 zu verankern, die erdberührten Fugen
sind rückseitig mit Bitumenschweissbahn o.
gleichwertiger Art abzudichten.
Sichtflächenschalung = Stahlbleche.

Wandstärke:  25 cm,
Bauteillänge: 0,49 m,
Bauteilhöhe:  1,80 m.
Zusätzliche Anforderungen : Ausführung gem. ZTV-ING.
Menge: 2,000 Stck

*Hinweis*
Hinweis zu nachfolgender Position:
Wandelemente 23 + 24

**02.05.0013 Betonfertigteile einbauen MS 155/85, WS 25 cm**
Bewehrte Betonfertigteile entsprechend statischen und
konstruktiven Erfordernissen nach Unterlagen des AG
herstellen und einbauen.
Fertigteile aus Stahlbeton.
Betonfertigteil = Winkelstein-Stützwand nach EC2, DIN
EN 206 und DIN EN 15258.
Rückseite bis 50 cm unter der Oberkante handgeglättet,
sichtbare Kanten der Rückseite mit Fase ausgeführt.

Lastannahme: Stützwand für waagerechte Hinterfüllung
mit einer maximalen Verkehrslast auf der
Bodenhinterfüllung von 33,3 kN/m2 (LKW-Belastung) sowie
Verdichtungsdruck (25 kN/m2).
Druckfestigkeitsklasse C30/37 (LP).
Expositionsklasse XF2, XC4 und XD1.
Die einzelnen Elemente sind in den Ösen der Rückseite
mit Baustahl DN 14 zu verankern, die erdberührten Fugen
sind rückseitig mit Bitumenschweissbahn o.
gleichwertiger Art abzudichten.
Sichtflächenschalung = Stahlbleche.

Wandstärke:  25 cm,
Bauteillänge: 0,49 m,
Bauteilhöhe:  1,55 m.
Zusätzliche Anforderungen : Ausführung gem. ZTV-ING.
Menge: 2,000 Stck

*Hinweis*
Hinweis zu nachfolgender Position:
Wandelement 25

**02.05.0014 Betonfertigteile einbauen MS 130/75, WS 25 cm**
Bewehrte Betonfertigteile entsprechend statischen und
konstruktiven Erfordernissen nach Unterlagen des AG
herstellen und einbauen.
Fertigteile aus Stahlbeton.
Betonfertigteil = Winkelstein-Stützwand nach EC2, DIN
EN 206 und DIN EN 15258.
Rückseite bis 40 cm unter der Oberkante handgeglättet,
sichtbare Kanten der Rückseite mit Fase ausgeführt.

Lastannahme: Stützwand für waagerechte Hinterfüllung
mit einer maximalen Verkehrslast auf der
Bodenhinterfüllung von 33,3 kN/m2 (LKW-Belastung) sowie
Verdichtungsdruck (25 kN/m2).
Druckfestigkeitsklasse C30/37 (LP).
Expositionsklasse XF2, XC4 und XD1.
Die einzelnen Elemente sind in den Ösen der Rückseite
mit Baustahl DN 14 zu verankern, die erdberührten Fugen
sind rückseitig mit Bitumenschweissbahn o.
gleichwertiger Art abzudichten.
Sichtflächenschalung = Stahlbleche.

Wandstärke:  25 cm,
Bauteillänge: 0,49 m,
Bauteilhöhe:  1,30 m.
Zusätzliche Anforderungen : Ausführung gem. ZTV-ING.
Menge: 1,000 Stck

*Hinweis*
Hinweis zu nachfolgender Position:
Wandelemente 26 + 27

**02.05.0015 Betonfertigteile einbauen MS 105/65, WS 25 cm**
Bewehrte Betonfertigteile entsprechend statischen und
konstruktiven Erfordernissen nach Unterlagen des AG
herstellen und einbauen.
Fertigteile aus Stahlbeton.
Betonfertigteil = Winkelstein-Stützwand nach EC2, DIN
EN 206 und DIN EN 15258.
Rückseite bis 40 cm unter der Oberkante handgeglättet,
sichtbare Kanten der Rückseite mit Fase ausgeführt.

Lastannahme: Stützwand für waagerechte Hinterfüllung
mit einer maximalen Verkehrslast auf der
Bodenhinterfüllung von 33,3 kN/m2 (LKW-Belastung) sowie
Verdichtungsdruck (25 kN/m2).
Druckfestigkeitsklasse C30/37 (LP).
Expositionsklasse XF2, XC4 und XD1.
Die einzelnen Elemente sind in den Ösen der Rückseite
mit Baustahl DN 14 zu verankern, die erdberührten Fugen
sind rückseitig mit Bitumenschweissbahn o.
gleichwertiger Art abzudichten.
Sichtflächenschalung = Stahlbleche.

Wandstärke:  25 cm,
Bauteillänge: 0,49 m,
Bauteilhöhe:  1,05 m.
Zusätzliche Anforderungen : Ausführung gem. ZTV-ING.
Menge: 2,000 Stck

*Hinweis*
Hinweis zu nachfolgender Position:
Wandelement 28

**02.05.0016 Betonfertigteile einbauen MS 80/55 WS 25 cm**
Bewehrte Betonfertigteile entsprechend statischen und
konstruktiven Erfordernissen nach Unterlagen des AG
herstellen und einbauen.
Fertigteile aus Stahlbeton.
Betonfertigteil = Winkelstein-Stützwand nach EC2, DIN
EN 206 und DIN EN 15258.
Rückseite bis 40 cm unter der Oberkante handgeglättet,
sichtbare Kanten der Rückseite mit Fase ausgeführt.

Lastannahme: Stützwand für waagerechte Hinterfüllung
mit einer maximalen Verkehrslast auf der
Bodenhinterfüllung von 33,3 kN/m2 (LKW-Belastung) sowie
Verdichtungsdruck (25 kN/m2).
Druckfestigkeitsklasse C30/37 (LP).
Expositionsklasse XF2, XC4 und XD1.
Die einzelnen Elemente sind in den Ösen der Rückseite
mit Baustahl DN 14 zu verankern, die erdberührten Fugen
sind rückseitig mit Bitumenschweissbahn o.
gleichwertiger Art abzudichten.
Sichtflächenschalung = Stahlbleche.

Wandstärke:  25 cm,
Bauteillänge: 0,49 m,
Bauteilhöhe:  0,80 m.
Zusätzliche Anforderungen : Ausführung gem. ZTV-ING.
Menge: 1,000 Stck

**02.05.0017 Anti-Graffiti-Beschichtung herst. Stützwand*auf Beton**
Anti-Graffiti-Beschichtung nach Unterlagen des AG herstellen.
Bauteil = Stützwand.
Untergrund = Beton.
Untergrundvorbereitung  heißwasserstrahlen.
Auftragsverfahren = streichen, rollen.
Anti-Graffiti-System = permanent.
Farbton = transparent.
Menge: 45,000 m2

#### Abschnitt 02.06 Ausstattung

**02.06.0001 Stahlgitterzaun herstellen Zaunhöhe 1,03 m*Pf.St. 60x40x2mm, Feldlänge 2,00 m**
Stahlgitterzaun einschließlich der erforderlichen
Abstufungen (Höhenversatz entsprechend Mauerverlauf)
nach Unterlagen des AG herstellen. Stahlteile
feuerverzinkt. Verbindungsteile aus nichtrostendem
Stahl mind. Stahlsorte
A2. Eck- und Endausbildung werden gesondert vergütet.
Zaunhöhe = 1,03 m.
Pfosten aus Stahl, regensicher abgedeckt, Abmessung
60x40x2 mm.
Pfostenlänge <= 1,10 m.
Feldlänge = 2,00 m.
Doppelstabmatte aus Drahtstäben. Senkrechte Drähte 6
mm, zwei waagerechte Drähte 6 mm, Maschenweite 50x200
mm.
Oberer Abschluss glatt.
Pulverbeschichtung anthrazit, RAL 7016.
Verankerung nach RIZ-ING Gel 14 mit Fußplatte und
Verbundankern auf Winkelstützwand.
Abgerechnet wird nach Länge  zwischen den
Achsen der Endpfosten bzw. Endstäbe.
Menge: 20,000 m

**02.06.0002 Stahlgitterzaun herstellen Zaunhöhe 1,03 m*Pf.St. 60x40x2mm, Feldlänge ü. 0,50-1,00m**
Stahlgitterzaun einschließlich der erforderlichen
Abstufungen (Höhenversatz entsprechend Mauerverlauf)
nach Unterlagen des AG herstellen. Stahlteile
feuerverzinkt. Verbindungsteile aus nichtrostendem
Stahl mind. Stahlsorte
A2. Eck- und Endausbildung werden gesondert vergütet.
Zaunhöhe = 1,03 m.
Pfosten aus Stahl, regensicher abgedeckt, Abmessung
60x40x2 mm.
Pfostenlänge <= 1,10 m.
Feldlänge über 1,50 bis 2,00 m.
Doppelstabmatte aus Drahtstäben. Senkrechte Drähte 6
mm, zwei waagerechte Drähte 6 mm, Maschenweite 50x200
mm.
Oberer Abschluss glatt.
Pulverbeschichtung anthrazit, RAL 7016.
Verankerung nach RIZ-ING Gel 14 mit Fußplatte und
Verbundankern auf Winkelstützwand.
Abgerechnet wird nach Länge  zwischen den
Achsen der Endpfosten bzw. Endstäbe.
Menge: 3,500 m

**02.06.0003 Eckausbild.f.St.gitterz.herst.(Zul)**
Eckausbildung für Stahlgitterzaun mit Eckverbindern und
Schrauben fachgerecht herstellen. Matten kürzen und anpassen. Korrosionsschutz an den Schnittstellen herstellen.
Stahlgitterzaun der Positionen 02.06.0001 und 0002.
Als Zulage zur Position 02.06.0001 und 0002.
Menge: 1,000 St

**02.06.0004 Endausbild.f.St.gitterz.herst.(Zul)**
Endausbildung für Stahlgitterzaun fachgerecht herstellen. Matten eventuell kürzen und anpassen. Korrosionsschutz an den Schnittstellen herstellen.
Stahlgitterzaun der Positionen 02.06.0001 und 0002.
Als Zulage zur Position 02.06.0001 und 0002.
Menge: 2,000 St

#### Abschnitt 02.07 Oberflächenwiederherstellung

**02.07.0001 Rückschnitt herstellen Dicke ü. 14-22 cm**
Rückschnitt an einer vorhandenen Asphaltbefestigung
herstellen.
Bereich = Fahrbahnteilflächen im Bereich von
Versorgungsleitungsgräben und von zu erneuernden Hoch-
und Rundbordsteinen.
Abgerechnet wird die Länge an der Oberkante der
Asphaltbefestigung.
Breite der Rücknahme bis 15 cm.
Rückschnitt durch Schneiden. Anfallendes
Aufbruchmaterial einer Verwertung nach Wahl des AN
zuführen.
Dicke der Asphaltbefestigung über 14 bis 22 cm.
Menge: 45,000 m

**02.07.0002 Unterlage profilieren SfM*EV2 mind.45*Unebenh. max.2 cm**
Unterlage für Schicht ohne Bindemittel auf Sollhöhe
nach Unterlagen des AG profilieren und verdichten.
Liefern von Baustoff bzw. Entfernen von überschüssigem Baustoff wird gesondert vergütet. Erschwernisse
durch Einbauten werden gesondert vergütet.
Unterlage = Schicht aus frostunempfindlichem Baustoff
oder Baustoffgemisch.
Verformungsmodul der profilierten Unterlage mindestens 45 MPa.
Unebenheit innerhalb einer 4,00 m langen Messstrecke
höchstens 2 cm in Längs- und Querrichtung.
Menge: 50,000 m2

**02.07.0003 Frostschutzschicht herstellen Bk100 b.1,0 o.F.*Feinanteil UF 3**
Frostschutzschicht herstellen. Erschwernisse durch
Einbauten, Schächte und Straßenabläufe werden gesondert vergütet.
In Verkehrsflächen der Belastungsklassen Bk100 bis
Bk1,0, ohne Fertiger bei schwieriger Profilgestaltung oder bei zahlreichen Einbauten.
Feinanteil Kategorie UF3, im eingebauten Zustand höchstens 5 Masse v.H. Feinanteile.
Baustoffgemisch der Körnung 0/45 aus gebrochenem
Naturgestein, Kategorie C 90/3.
Verdichtungsgrad DPr mindestens 103 v.H. und Verformungsmodul EV2 auf der Oberfläche mindestens 120 MN/m2.
Einbaudicke 40 bis 50 cm.
Abgerechnet wird nach Auftragsprofilen.
Menge: 25,000 m3

**02.07.0004 dyn. Lastplattendruckvers. für Kontrollprüfung durchführen**
Plattendruckversuch mit dynamischer Lastplatte für
Kontrollprüfungen nach besonderer Aufforderung des AG
durchführen.
Einschließlich Bereitstellung sämtlicher Geräte
(gewartet und geeicht), mit Auswertung und Darstellung
der Messergebnisse.
Menge: 3,000 Stck

**02.07.0005 Fundamentgraben herstellen SoB*F-Breite ü30-50cm**
Fundamentgraben für Einfassung, Streifen, Rinnen herstellen. Vorhandene Schichten profilgerecht lösen und
seitlich lagern. Arbeitsraum nach Setzen der Borde bzw.
Herstellen der Einfassung, Streifen, Rinnen verfüllen
und verdichten.
Vorhandene Schicht = Schicht ohne Bindemittel.
Fundamentbreite über 30 bis 50 cm.
Grabentiefe über 20 bis 30 cm.
Überschüssigen Aushub nach Wahl des AN verwerten.
Menge: 40,000 m

**02.07.0006 Bordstein aus Beton setzen BSt. HB 15x25 cm*gerader Stein**
Bordstein aus Beton setzen. Breite der Rückenstütze
mind. 15 cm.
Bordstein = HB 15 x 25 cm.
Farbe = betongrau.
Bordstein vor Winkelstützwand.
Gerader Stein.
Rückenstütze aus Beton C 20/25 bis 10 cm unter OF
Bord-stein, 20 cm breit, herstellen.
Fundamentbeton C 20/25, 20 cm dick, herstellen.
Bettung aus Zementmörtel herstellen.
Menge: 25,000 m

**02.07.0007 Bordstein aus Beton setzen BSt. HB 15x25 cm*Überg./Absenker**
Bordstein aus Beton setzen. Breite der Rückenstütze
mind. 15 cm.
Bordstein = HB 15 x 25 cm.
Farbe = betongrau.
Übergangsstein/Absenkungsstein.
Rückenstütze aus Beton C 20/25 bis 10 cm unter OF
Bord-stein, 20 cm breit, herstellen.
Fundamentbeton C 20/25, 20 cm dick, herstellen.
Bettung aus Zementmörtel herstellen.
Menge: 3,000 m

**02.07.0008 Bordstein aus Beton setzen BSt. RB 15x22 cm*gerader Stein**
Bordstein aus Beton setzen. Breite der Rückenstütze
mind. 15 cm.
Bordstein = RB 15 x 22 cm.
Farbe = betongrau.
Gerader Stein.
Rückenstütze aus Beton C 20/25 bis 10 cm unter OF
Bord-stein, 20 cm breit, herstellen.
Fundamentbeton C 20/25, 20 cm dick, herstellen.
Bettung aus Zementmörtel herstellen.
Menge: 10,000 m

**02.07.0009 Streifen aus Betonpfl.st. herst. vor aufg. Baut.*100/200/100,längs**
Streifen aus Pflastersteinen aus Beton herstellen.
Oberfläche der Pflastersteine nach Unterlagen des AG.
Mehrzeiliger Streifen ist mit beidseitigen Schnurkanten
herzustellen.
Streifen als Randeinfassung vor Winkelstützwand
Format für Rastermaß des Pflastersteins = 100/200/100
mm. Verlegung längs zur Streifenrichtung.
Mit Fase, mit Vorsatzbeton.
Breite 1-zeilig.
Fundament und Rückenstütze aus Beton C 20/25.
Rückenstützen beidseitig herstellen. Die Rückenstütze
bis zur halben Steinhöhe hochziehen.
Fuge aus Fugenmörtel Typ B mit Zementmörtel 0/2.
Menge: 25,000 m

**02.07.0010 Streifen aus Betonpfl.st. herst. vor Bordsteinen*160/240/140,längs**
Streifen aus Pflastersteinen aus Beton herstellen.
Oberfläche der Pflastersteine nach Unterlagen des AG.
Mehrzeiliger Streifen ist mit beidseitigen Schnurkanten
herzustellen.
Streifen als Randeinfassung vor Bordsteinen.
Format für Rastermaß des Pflastersteins = 160/240/140
mm. Verlegung längs zur Streifenrichtung.
Mit Fase, mit Vorsatzbeton.
Breite 1-zeilig.
Fundament und Rückenstütze aus Beton C 20/25.
Rückenstützen beidseitig herstellen. Die Rückenstütze
bis zur halben Steinhöhe hochziehen.
Fuge aus Fugenmörtel Typ B mit Zementmörtel 0/2.
Menge: 45,000 m

**02.07.0011 Asphalttragsch. aus AC 22 T N herst Dicke 12 cm*Bitumen 70/100*Kalksteinfüller**
Asphalttragschicht aus Asphalttragschichtmischgut
AC 22 T N herstellen. Anlieferung des Asphaltmischguts
in thermoisolierten Transportbehältern.
In Verkehrsflächen Oberflächenwiederherstellung
Fahrbahn.
Einbaudicke = 12 cm.
Bindemittel = 70/100.
Fremdfüller = Kalksteinfüller.
Einbau mit Fertiger.
Menge: 75,000 m2

**02.07.0012 Unterlage reinigen Asphaltbefestig.*Einzelflächen**
Unterlage reinigen. Anfallendes Kehrgut nach Wahl des
AN verwerten.
Unterlage = Asphaltbefestigung.
Nicht zusammenhängende Teilflächen.
Selbstaufnehmende Kehrmaschine. Letzter Arbeitsgang mit
Wasserhochdruckreinigungsgeräten mit rotierenden Düsen
und Absaugeinrichtung.
Menge: 75,000 m2

**02.07.0013 Asphaltdecksch. aus AC 8 D N herst. Bk1,0-Bk0,3*Dicke 4 cm**
Asphaltdeckschicht aus Asphaltbeton für Asphaltdeckschichten AC 8 D N herstellen. Anlieferung des
Asphaltmischguts in thermoisolierten
Transportbehältern.
In Verkehrsflächen der Belastungsklassen Bk1,0 und
Bk0,3.
Einbaudicke = 4 cm.
Bindemittel = 70/100.
Fremdfüller = Kalksteinfüller Kategorie CC 70.
Einbau mit Fertiger.
Menge: 75,000 m2

**02.07.0014 Abstumpfungsmaßnahme durchführen bit.LFK 1/3*Gestein wie Decke**
Abstumpfungsmaßnahme zur Erhöhung der Anfangsgriffigkeit durch gleichmäßiges Aufbringen und Einwalzen von
Abstreukörnung durchführen. Nicht gebundene Abstreukörnung aufnehmen und nach Wahl des AN verwerten.
Abstreukörnung = leicht bituminierte Lieferkörnung 1/3.
Aus Gestein wie grobe Gesteinskörnung in Asphaltdeckschicht.
Abstreumenge = 1 kg/m2.
Menge: 75,000 m2

**02.07.0015 Anschluss a. Fuge m. Fugenm. herst. Längs-/Querfuge*Deckschicht**
Anschluss als Fuge mit Fugenmasse herstellen.
Längs- und Querfuge.
In der Asphaltdeckschicht ausbilden.
Fugenspalttiefe = 40 mm.
Fugenspaltbreite = 12 mm.
Fugenspalt verfüllen in einer Lage mit Trennstreifen.
Mit heiß verarbeitbarer Fugenmasse Typ N2, einschließlich zugehörigem und zuvor aufgetragenem Voranstrichmittel.
Menge: 60,000 m

**02.07.0016 Betonblockstufe des AG wieder versetzen**
Betonblockstufe des AG aus Zwischenlagerung aufnehmen,
säubern und wieder versetzen.
Abmessungen ca. 1,00 x 0,40 x 0,16 m.
Erforderliche Erdarbeiten ausführen.
Aushub zur Wiederverwendung seitlich lagern,
überschüssiges Material einer Verwertung nach Wahl des
AN zuführen.
Nicht wieder verwendbare Baustoffe der Verwertung nach
Wahl des AN zuführen.
Ausführung in privater Gartenfläche. Fundament aus
mind. 20 cm dickem, konstruktiv bewehrtem Unterbeton
C20/25,  einschließlich ggf. notwendiger Sporne zur Gleitsicherung
einschließlich der erforderlichen Erdarbeiten herstellen.
Menge: 7,000 Stck

**02.07.0017 Rundpalisade aus Beton versetzen, H = 1,20 m**
Rundpalisade aus Beton einschließlich Betonfundament
einbauen.
Farbe = Betongrau.
Palisade mit D=  0,20 m, Länge = 1,20 m.
Rückenstütze aus Beton C 20/25, bis 40 cm unter OK
Stein, 15 cm breit, herstellen.
Fundamentbeton C 20/25, 25 cm dick, herstellen .
Bettung aus Zementmörtel herstellen .
Menge: 4,000 Stck

**02.07.0018 Rundpalisade aus Beton versetzen, H = 1,00 m**
Rundpalisade aus Beton einschließlich Betonfundament
einbauen.
Farbe = Betongrau.
Palisade mit D=  0,20 m, Länge = 1,00 m.
Rückenstütze aus Beton C 20/25, bis 40 cm unter OK
Stein, 15 cm breit, herstellen.
Fundamentbeton C 20/25, 25 cm dick, herstellen .
Bettung aus Zementmörtel herstellen .
Menge: 4,000 Stck

**02.07.0019 Rundpalisade aus Beton versetzen, H = 0,80 m**
Rundpalisade aus Beton einschließlich Betonfundament
einbauen.
Farbe = Betongrau.
Palisade mit D=  0,20 m, Länge = 0,80 m.
Rückenstütze aus Beton C 20/25, bis 40 cm unter OK
Stein, 15 cm breit, herstellen.
Fundamentbeton C 20/25, 25 cm dick, herstellen .
Bettung aus Zementmörtel herstellen .
Menge: 6,000 Stck

**02.07.0020 Rundpalisade aus Beton versetzen, H = 0,60 m**
Rundpalisade aus Beton einschließlich Betonfundament
einbauen.
Farbe = Betongrau.
Palisade mit D=  0,20 m, Länge = 0,60 m.
Rückenstütze aus Beton C 20/25, bis 40 cm unter OK
Stein, 15 cm breit, herstellen.
Fundamentbeton C 20/25, 25 cm dick, herstellen .
Bettung aus Zementmörtel herstellen .
Menge: 4,000 Stck

**02.07.0021 Pflanzring aus Beton versetzen, Betonfundament herst.**
Pflanzring aus Beton zur Hangsicherung einschließlich
Betonfundament einbauen, Pflanzring liefern.
Farbe = Rubinrot.
Pflanzring 28 x 35 x 20 cm.
Rückenstütze aus Beton C 20/25, 5 cm cm unter OK
Stein, 15 cm breit, herstellen.
Fundamentbeton C 20/25, 25 cm dick, herstellen .
Bettung aus Zementmörtel herstellen.
Erforderliche Erdarbeiten ausführen.
Hinterfüllung der Pflanzringe im Zuge des Einbaus
herstellen, Hinterfüllmaterial liefern,
verdichtungsfähiger Boden V1.
Kammerfüllung wird gesondert vergütet.
Menge: 40,000 Stck

**02.07.0022 Pflanzring des AG aus Beton versetzen, obere Lage**
Pflanzring des AG aus Beton zur Hangsicherung einbauen.
Pflanzring ca. 28 x 35 x 20 cm.
Einbau als obere Lage ohne Betonfundament.
Erforderliche Erdarbeiten ausführen.
Hinterfüllung der Pflanzringe im Zuge des Einbaus
herstellen, Hinterfüllmaterial liefern.
Kammerfüllung wird gesondert vergütet.
Menge: 65,000 Stck

**02.07.0023 Kammerfüllung aus Beton**
Kammerfüllung aus Beton C 20/25 herstellen.
Füllung bis OK Pflanzring herstellen.
Füllung der Pflanzringe im Zuge des Einbaus herstellen.
Menge: 40,000 Stck

**02.07.0024 Kammerfüllung aus Frostschutzmaterial 0/32**
Kammerfüllung aus Frostschutzmaterial 0/32 herstellen.
Füllung bis OK Pflanzring herstellen.
Füllung der Pflanzringe im Zuge des Einbaus herstellen.
Menge: 65,000 Stck

**02.07.0025 Pflasterd. a. Betonst. d. AG herst. Flächen ü. 5-50m2**
Pflasterdecke aus Betonsteinen des AG herstellen.
Einzelflächen über 5,00 bis 50,00 m2.
Pflastersteine gelagert innerhalb der Baustelle aufnehmen und fördern.
Format für Rastermaß = 100/200/80 mm.
Baustoffgemisch für Bettung und Fugen Kategorie
SZ18/LA20.
Bettung aus Baustoffgemisch 0/5, Anteil an Körnung unter 2 mm max. 30 Massenprozent, E CS35, C 90/3.
Fuge mit Baustoffgemisch 0/4, GU, F, E CS35, C 90/3,
Fugenmaterial einarbeiten und einschlämmen, Fugenschluss durch Einfegen und Einschlämmen herstellen.
Steine im Ellenbogenverband verlegen.
Menge: 50,000 m2

**02.07.0026 Pflasterd. aus Betonsteinen herst. Flächen bis 2 m2**
Pflasterdecke mit Pflastersteinen aus Beton mit Vorsatzbeton herstellen.
Oberfläche der Pflastersteine, Trassierung der Pflasterdecke und Verlegung der Pflastersteine in Kurvenbereichen nach Unterlagen des AG.
Einzelflächen bis 2,00 m2.
Format für Rastermaß = 100/200/80 mm.
Fase max. 2/2 mm.
Baustoffgemisch für Bettung und Fugen Kategorie
SZ18/LA20.
Bettung aus Baustoffgemisch 0/4, Anteil an Körnung unter 2 mm max. 30 Massenprozent, E CS35, C 90/3.
Fuge mit Baustoffgemisch 0/4, GU, F, E CS35, C 90/3,
Fugenmaterial einarbeiten und einschlämmen, Fugenschluss durch Einfegen und Einschlämmen herstellen.
Steine als Ergänzungsteine zum Ausfüllen der
wiederherzustellenden Pflasterflächen des AG versetzen.
Menge: 10,000 m2

**02.07.0027 Plattenbelag m. Pl. des AG herst. Flächen ü. 2-10m2**
Plattenbelag mit Platten des AG herstellen.
In Kleinflächen als Plattenweg mit B = 30 cm.
Einzelflächen über 2,00 bis 10,00 m2.
Format für Rastermaß = 30/30/6 cm.
Rechtwinklig zum Rand verlegen.
Bettung aus Baustoffgemisch 0/5, Anteil an Körnung unter 2 mm max. 30 Massenprozent, E CS35, C 90/3.
Fuge mit Baustoffgemisch 0/4, GU, F, E CS35, C 90/3,
Fugenmaterial einarbeiten und einschlämmen, Fugenschluss durch Einfegen und Einschlämmen herstellen.
Platten gelagert innerhalb der Baustelle aufnehmen.
Menge: 10,000 m2

**02.07.0028 Pflastersteine zuarbeiten aus Beton*Dicke 6-8 cm**
Betonpflastersteine und Betonplatten auf Passmaß
trennen und
an Kanten und Einfassungen oder an Aussparungen und
Einbauten über 1,00 m2 Einzelgröße zuarbeiten, nassschneiden oder behauen.
Das Zuarbeiten, Nassschneiden oder Behauen der Pflastersteine an Aussparungen und Einbauten bis zu 1,00 m2
Einzelgröße wird gesondert vergütet.
Pflastersteine
Art = Pflastersteine und Platten aus Beton.
Dicke 6 bis 8 cm.
Menge: 60,000 m

**02.07.0029 Bordstein aus Beton setzen BSt. TB 8x20 cm*gerader Stein**
Bordstein aus Beton setzen. Breite der Rückenstütze
mind. 15 cm.
Bordstein = TB 8 x 20 cm.
Gerader Stein.
Rückenstütze aus Beton C 20/25 bis 10 cm unter OF
Bord-stein, 20 cm breit, herstellen.
Fundamentbeton C 20/25, 20 cm dick, herstellen.
Bettung aus Zementmörtel herstellen.
Menge: 20,000 m

**02.07.0030 Entwässerungsrinne Nenngröße 100, L=1,00m**
Entwässerungsrinne entsprechend DIN EN 1433 und DIN
19580, wasserdicht aus frost- und tausalzbeständigem
Polymerbeton liefern und höhen- und fluchtgerecht
einbauen.

Mit integriertem Kantenschutz aus Edelstahl 1.4301 und
schraubloser Sicherheitsarretierung.
Rinne mit integrierter EPDM-Dichtung zur Ausbildung
eines wasserdichten Rinnenstoßes.
Nennweite 10,0 cm,
Baulänge 100,0 cm,
Baubreite  13,5 cm,
Bauhöhe  15,0 cm,
Rinne mit Wasserspiegelgefälle mit integrierter
EPDM-Dichtung am Rinnenende, mit
Lippenlabyrinthdichtung aus NBR für senkrechten
wasserdichten Rohranschluss DN/OD 110.
Rinne mit fließoptimiertem V-Querschnitt, mit
Ausnehmungen an der Außenwand zur Verankerung im
Fundamentbeton.

Einschließlich Abdeckung Kl. C250 DIN EN 1433 mit
schraubloser Sicherheitsarretierung, Ausführung als:
Stegrost, Edelstahl 1.4301, Schlitzweite 10mm,
Einlaufquerschnitt 312cm²/m, mit Verschiebesicherung,
mit von oben nicht sichtbarer Arretierung.
System: ACO-DRAIN Multiline Seal oder gleichwertig.
Erforderliche Erdarbeiten ausführen.
Beidseitige Rückenstütze aus Beton C 20/25, bis 10 cm
unter Oberkante Rinne, 15 cm breit, herstellen.
Fundamentbeton C 20/25, 20 cm dick.
Bettung aus Zementmörtel herstellen.
Menge: 7,000 m

**02.07.0031 Entwässerungsrinne Nenngröße 100, L=0,50m**
Entwässerungsrinne wie Vorposition entsprechend DIN EN
1433 und DIN 19580, wasserdicht aus frost- und
tausalzbeständigem Polymerbeton liefern und höhen- und
fluchtgerecht einbauen.
Hier jedoch: Baulänge 50,0 cm

Sonst wie Vorpsosition.
Menge: 0,500 m

**02.07.0032 Einlaufkasten Kurz, Nenngröße 100, L=0,50m**
Einlaufkasten aus frost- und tausalzbeständigem
Polymerbeton  liefern und höhen- und fluchtgerecht
einbauen wie Vorposition.
Nennweite 100 mm,
Baulänge 50,0 cm,
Baubreite 13,5 cm,
mit Lippenlabyrinthdichtung aus NBR für waagerechten,
flüssigkeitsdichten Rohranschluss DN/OD 160, mit
Schlammeimer aus Kunststoff PP, mit Abdeckung wie Rinne
der Vorposition.
Mit Anschlussadaptern zum wasserdichten und stufenlosen
Anschluss des Rinnenstranges der Vorpositionen.
Einlaufkasten mit Anschlussmöglichkeit an beiden
Stirnseiten.
Erforderliche Erdarbeiten ausführen.
Beidseitige Rückenstütze aus Beton C 20/25, bis 10 cm
unter Oberkante Rinne, 15 cm breit, herstellen.
Fundamentbeton C 20/25, 20 cm dick. Bettung aus
Zementmörtel herstellen.
Menge: 1,000 Stck

**02.07.0033 Kombistirnwand Nenngröße 100**
Kombistirnwand für Rinnenanfang und -ende passend zum
Rinnensystem der Vorpositionen, aus Kunststoff (ABS),
zum wasserdichten, stufenlosen und stirnseitigen
Verschließen der Rinnen, mit integriertem Kantenschutz
aus Edelstahl 1.4301.
Nennweite 100 mm
Baulänge 1,4 cm,
Bauhöhe 25,0 cm, bauseitig an Bauhöhe der Rinne
anpassen,
liefern und einbauen.
Menge: 1,000 Stck

**02.07.0034 Anschlussleitung herstellen, DN/OD 110**
Anschlussleitung zum Schacht bzw. zur Sammelrohrleitung
nach statischen und konstruktiven Erfordernissen herstellen. Anschluss an Schacht bzw. Sammelrohrleitung
sowie Formstücke werden gesondert vergütet.
Rohr DN/ID 110.
Muffenloses Vollwand-Kunststoffrohr aus PVC-U.
Ringsteifigkeitsklasse >= SN 12 nach DIN EN ISO 9969.
Farbe: Braun für Schmutzwasser oder Blau für
Regenwasser.
Rohrverbindung 'mit Doppelmuffen mit innen liegendem
Steg und zwei fest eingelegten Dichtungen wird nicht
gesondert vergütet. '
Bettung nach DIN EN 1610, Typ 1.
Fließsohlentiefe über 0,60 bis 1,50 m.
Überdeckungshöhe über 0,50 bis 1,20 m.
Straßenverkehrslast = SLW 60. Statische Berechnung aufstellen und liefern.
Menge: 5,000 m

**02.07.0035 Formstück einbauen (Zul) Bogen DN 110*Kunststoff**
Formstück in Rohrleitung einbauen. Vergütet wird der
Mehraufwand für den Einbau des Formstückes gegenüber
der bis zur Innenfläche der Sammelrohrleitung durchgemessenen Rohrleitung.
Formstück = Bogen DN/ID 110.
Material = Vollwand-Kunststoffrohr aus PVC-U.
Farbe:  Braun für Schmutzwasser oder Blau für
Regenwasser.
Durchgangsrohr DN 110.
Menge: 3,000 Stck

### Bereich 03 Ver- und Entsorgungsleitungen

#### Abschnitt 03.01 Erdarbeiten

**03.01.0001 Suchgraben herstellen**
Suchgraben nach Unterlagen des AG einschließlich Handschachtung herstellen. Aushub zur Wiederverwendung
seitlich lagern. Beschreibung der Homogenbereiche nach
Unterlagen des AG. Abgerechnet wird nach Abtragsprofilen.
Homogenbereiche HB I und HB II nach Unterlagen des AG.
Grabentiefe bis 1,75 m.
Handschachtung mit Maschinenunterstützung.
Straßenaufbruch wird gesondert vergütet.
Verbau und Wasserhaltung werden nicht gesondert
vergütet.
Seitlich gelagerten Boden wieder einbauen und
verdichten.
Menge: 5,000 m3

*Hinweis*
Hinweis zu nachfolgenden OZ 03.01.0002 und 0003:
Die Ausschachtungstiefe für den Grabenaushub wird ab
Unterkante der vorab aufgenommenen
Oberflächenbefestigung bzw. des teerhaltigen
Straßenaufbruches bis Grabensohle gemessen,
entsprechend den in der Örtlichkeit angetroffenen
Homogenbereichen.
Vorübergehende Grabenrückverfüllungen oberhalb
Erdplanum Fahrbahn zur Wiederherstellung der
Befahrbarkeit des Baufeldes sind einzukalkulieren und
werden nicht gesondert vergütet.

**03.01.0002 Leitungsgraben herstellen, HB B, T bis 1,30 m**
Leitungsgraben profilgerecht bis zum in der Örtlichkeit
vorhandenen Wechsel zu weiteren Homogenbereichen
separat herstellen.
Straßenaufbruch wird gesondert vergütet.
Homogenbereich B nach Unterlagen des AG.
Materialwerte nach EBV = BM-F0*
Zuordnungswert nach LAGA = Z0*
Deponieklasse nach DepV. = DK0
Grabentiefe bis 1,30 m.
Breite der Grabensohle '0,40 m bis 0,80 m für die
Verlegung von 1 oder mehreren Ver- und
Entsorgungsleitungen. Genaue Abmessungen in
Abhängigkeit der Belegung nach Vorgabe des AG. '
Offene Wasserhaltung bis zu einer Pumpenleistung von 10
m3 Fördermenge mal 5,00 m Förderhöhe je Stunde und
Haltung ausführen.
Aushub wird zum Verfüllen nicht verwendet. Verfüllen
der Baugruben und des Grabens nach Verlegen der Leitung
bis Erdplanum Fahrbahn wird gesondert vergütet.
Aushub laden und einem Zwischenlager gemäß § 18
Ersatzbaustoffverordnung nach Wahl des AN zuführen.
Alternativ einer Verwertung nach Wahl des AN zuführen.
Abgerechnet wird mit senkrechten Wänden.
Grabenbreite ohne Berücksichtigung eines Verbaus.
Menge: 20,000 m3

**03.01.0003 Leitungsgraben herstellen, HB C, T über 1,30 m bis 2,75 m**
Leitungsgraben profilgerecht bis zum in der Örtlichkeit
vorhandenen Wechsel zu weiteren Homogenbereichen
separat herstellen.
Straßenaufbruch wird gesondert vergütet.
Homogenbereich C nach Unterlagen des AG.
Materialwerte nach EBV = BM-F0*
Zuordnungswert nach LAGA = Z0*
Deponieklasse nach DepV. = DK0
Grabentiefe über 1,30 bis 2,75 m.
Breite der Grabensohle '0,40 m bis 0,80 m für die
Verlegung von 1 oder mehreren Ver- und
Entsorgungsleitungen. Genaue Abmessungen in
Abhängigkeit der Belegung nach Vorgabe des AG. '
Offene Wasserhaltung bis zu einer Pumpenleistung von 10
m3 Fördermenge mal 5,00 m Förderhöhe je Stunde und
Haltung ausführen.
Aushub wird zum Verfüllen nicht verwendet. Verfüllen
der Baugruben und des Grabens nach Verlegen der Leitung
bis Erdplanum Fahrbahn wird gesondert vergütet.
Aushub laden und einem Zwischenlager gemäß § 18
Ersatzbaustoffverordnung nach Wahl des AN zuführen.
Alternativ einer Verwertung nach Wahl des AN zuführen.
Abgerechnet wird mit senkrechten Wänden.
Grabenbreite ohne Berücksichtigung eines Verbaus.
Menge: 5,000 m3

**03.01.0004 Kreuzungen von Versorgungsleitungen**
Kreuzungen von Versorgungsleitungen 90-45 ° quer wie
Wasser-, Strom-,(Nieder- und Mittelspannung) Telekom-,
Gas-und sonstige Versorgungsleitungen (Leerrohre bis
DN 200 mm) und Entwässerungsrohrleitungen bis
DN 200 mm mit aller gebotenen Vorsicht freilegen und
sichern.
Evtl. Beschädigungen sind vom AN dem Versorgungsträger
sofort zu melden. Die erforderliche Behebung geht zu
Lasten des AN. Nach Beendigung der Bauarbeiten ist auch
der Bereich unter den Versorgungsleitungen sorgfältig
zu  verdichten. Als Zulage zu den Erdarbeiten, sowie
allen
Einbaupositionen, einschl. dem Aufnehmen,
Zwischenlagern
und Wiedereinbauen der vorhandenen Abdeckung unter
Zulieferung von beschädigtem oder fehlendem Material,
liefern und einbauen der erforderlichen Sandbettung und
-umhüllung. Wasserleitungen sind mit Beton C 12/15 zu
unterbauen. Die Lieferung und der Einbau des Betons
wird über die entsprechende Position vergütet.
Leitungsabstände von weniger als 50 cm werden
unabhängig vom Betreiber als eine Kreuzung gerechnet,
ebenso  Formsteine.
Der erforderliche Handaushub ( in allen Bodenklassen)
ist in den EP einzurechnen. Bei schrägem Schnitt 0-45°
erfolgt die Vergütung für die tatsächlich freigelegte
Länge als Parallelleitung.
Menge: 5,000 Stck

**03.01.0005 Muffenloch herstellen, Kabel**
Muffenloch für Stromkabel herstellen.
Muffenloch in Boden der Homogenbereiche B und C nach
Unterlagend des AG für den Anschluß des Kabels im
Nachgang zur Hauptrohrverlegung und
Hauptgrabenverfüllung ausheben, nach Anklemmen das
Muffenloch wieder verfüllen und verdichten.
Abmessungen: ca. 1,50 x 1,50 x 1,00 m.
Der Aushub kann teilweise maschinell,  muß jedoch im
Bereich der Versorgungsleitungen in Handarbeit
erfolgen.
Der Aufwand für das Freilegen, Sichern und
Wiederverlegen der vorgefundenen Leitungen im Bereich
des Kopflochs ist einzukalkulieren.
Die Verfüllung erfolgt im Bereich der Leitungszone mit
Rheinsand, im übrigen Bereich mit Vorsieb und
Frostschutzmaterial in den jeweils erforderlichen
Einbaustärken.
Die entsprechenden Materiallieferungen werden nicht
gesondert vergütet.
Zum Verfüllen nicht geeigneter Aushub laden und einem
Zwischenlager gemäß § 18 Ersatzbaustoffverordnung nach
Wahl des AN zuführen.
Alternativ einer Verwertung nach Wahl des AN zuführen.
Menge: 3,000 Stck

**03.01.0006 Kopfloch Hausanschluss Gas- / Wasserleitung, Kanal**
Kopfloch für Hausanschluss der Gasleitung und
Kanalhausanschluss in Boden Homogenbereiche B und C
nach Unterlagen des AG im öffentlichen Bereich,
maschinell und in
Handschachtung, im Nachgang zur Hauptrohrverlegung
und Hauptgrabenverfüllung ausheben und wieder
verfüllen.
Der Aushub kann teilweise maschinell, muß jedoch im
Bereich der Versorgungsleitungen in Handarbeit
erfolgen.
Der Aufwand für das Freilegen, Sichern und
Wiederverlegen der vorgefundenen Leitungen im Bereich
des Kopflochs ist einzukalkulieren. Die Verfüllung des
Kopfloches erfolgt im Bereich der Leitungszone mit
Rheinsand, im übrigen Bereich mit Vorsieb und
Frostschutzmaterial in den jeweils erforderlichen
Einbaustärken.
Die entsprechenden Materiallieferungen werden nicht
gesondert vergütet.
Zum Verfüllen nicht verwendeten Aushub der Verwertung
nach Wahl des AN zuführen.

Abmessungen: 2,00 m x 1,50 m x 1,45 m

Eine evtl. Vergrößerung des Kopfloches ist nur durch
schriftliche Genehmigung des AG zulässig. Eine
Vergütung erfolgt nur nach gemeinsamen Aufmaß.
Menge: 3,000 Stck

**03.01.0007 Material lief.,in Leitungsgr. einb., Rheinsand 0-2**
Material liefern, in Leitungsgraben einbauen und
verdichten.
Material 'Rheinsand Lieferkörnung 0/2 mm. '
Material vor dem Verlegen der Leitung als untere
Bettungsschicht und nach Verlegen der Leitung bis 20 cm
über Rohrscheitel in Graben in der Leitungszone
einbauen und verdichten.
Abgerechnet wird mit senkrechten Wänden entsprechend
der Abrechnung beim Aushub, abzüglich der durch Baukörper mit mehr als 0,1 m2 Querschnitt sowie durch Teilverfüllungen verdrängten Mengen.
Menge: 8,000 m3

**03.01.0008 Trassenband verlegen, Lieferung bauseits**
Menge: 80,000 m

**03.01.0009 Material lief.,in Leitungsgr. einb., Vorsieb**
Material liefern, in Leitungsgraben einbauen und
verdichten.
Material ' Vorabsiebung 0/32 mm aus gebrochenem
Naturgestein.'
Material für Einbau in Wasserschutzzonen geeignet.
Material nach Verlegen der Leitung in Graben oberhalb
der Leitungszone einbauen und verdichten.
Verdichten 'lagenweise, EV2 mind. 45 MN/m2. '
Abgerechnet wird mit senkrechten Wänden entsprechend
der Abrechnung beim Aushub, abzüglich der durch Baukörper mit mehr als 0,1 m2 Querschnitt sowie durch Teilverfüllungen verdrängten Mengen.
Menge: 3,000 m3

**03.01.0010 Kabel des AG verlegen E-Kabel*Masse ü. 2-4 kg/m**
Kabel des AG verlegen. Antransport der Kabeltrommel
wird gesondert vergütet.
Erschwernisse durch vorhandene Leitungen werden nicht
gesondert vergütet.
Erdarbeiten und der Aufbruch von Straßenbefestigungen
werden gesondert vergütet.
Kabeltyp = Energiekabel.
Kabelmasse über 2 bis 4 kg/m.
Kabelteillänge über 25 bis 200,00 m.
Kabel in Graben und/oder Schacht verlegen.
Menge: 70,000 m

**03.01.0011 Kabel aufnehmen und entfernen**
Kabel aufnehmen und entfernen. Erdarbeiten werden gesondert berechnet.
Kabelmasse über bis 4 kg/m.
Kabel freiliegend.
Kabel geht in Eigentum des AN ueber und wird beseitigt.
Menge: 70,000 m

**03.01.0012 Freilegen und Sichern von Versorgungsleitungen Gas**
Versorgungsleitungen, die im Zuge der Bauarbeiten freigelegt werden, nach Angabe und den Vorschriften der
Unterhaltungsträger mit aller gebotenen Vorsicht
vollständig freilegen, sichern und vor Beschädigungen
schützen, einschl. der Kosten für die Erschwernisse,
die bei den Bauarbeiten durch das Vorhandensein dieser
Leitungen entstehen.
Der Einheitspreis gilt unabhängig von der Anzahl der
abgerechneten Meter.
Liegen mehrere Leitungen eines Unterhaltungsträgers
in einem Leitungsgraben, so wird die Länge nur einer
Leitung abgerechnet.
Leitungsart = Gas.
Der erforderliche Handaushub (in allen Bodenklassen)
ist in den EP einzurechnen.
Menge: 15,000 m

**03.01.0013 Freilegen und Sichern von Versorgungsleitungen Wasser**
Versorgungsleitungen, die im Zuge der Bauarbeiten freigelegt werden, nach Angabe und den Vorschriften der
Unterhaltungsträger mit aller gebotenen Vorsicht
vollständig freilegen, sichern und vor Beschädigungen
schützen, einschl. der Kosten für die Erschwernisse,
die bei den Bauarbeiten durch das Vorhandensein dieser
Leitungen entstehen.
Der Einheitspreis gilt unabhängig von der Anzahl der
abgerechneten Meter.
Liegen mehrere Leitungen eines Unterhaltungsträgers
in einem Leitungsgraben, so wird die Länge nur einer
Leitung abgerechnet.
Leitungsart = Wasser.
Der erforderliche Handaushub (in allen Bodenklassen)
ist in den EP einzurechnen.
Menge: 15,000 m

**03.01.0014 Freilegen und Sichern von Versorgungsleitungen Fernmeldekabel**
Versorgungsleitungen, die im Zuge der Bauarbeiten freigelegt werden, nach Angabe und den Vorschriften der
Unterhaltungsträger mit aller gebotenen Vorsicht
vollständig freilegen, sichern und vor Beschädigungen
schützen, einschl. der Kosten für die Erschwernisse,
die bei den Bauarbeiten durch das Vorhandensein dieser
Leitungen entstehen.
Der Einheitspreis gilt unabhängig von der Anzahl der
abgerechneten Meter.
Liegen mehrere Leitungen eines Unterhaltungsträgers
in einem Leitungsgraben, so wird die Länge nur einer
Leitung abgerechnet.
Leitungsart = Fernmeldekabel.
Der erforderliche Handaushub (in allen Bodenklassen)
ist in den EP einzurechnen.
Menge: 30,000 m

**03.01.0015 Material lief.,in Leitungsgr. einb., Rheinsand**
Material liefern,  in Leitungsgraben von freigelegten
Versorgungsleitungen der OZ 03.01.0012 bis 03.01.0014
nach Angabe der jeweiligen Versorgungsträger einbauen
und verdichten.
Material 'Rheinsand Lieferkörnung 0/2 mm. '
Material im Zuge der Rückverfüllung der vorhandenen
Leitungen in der Leitungszone einbauen und verdichten.
Abgerechnet wird mit senkrechten Wänden entsprechend
der Abrechnung beim Aushub, abzüglich der durch Baukörper mit mehr als 0,1 m2 Querschnitt sowie durch Teilverfüllungen verdrängten Mengen.
Menge: 3,000 m3

#### Abschnitt 03.02 Rohrleitungen

**03.02.0001 Anschlussleitung herstellen PVC-U-Rohr o. PP**
Anschlussleitung zum Schacht bzw. zur Sammelrohrleitung
nach statischen und konstruktiven Erfordernissen herstellen. Anschluss an Schacht bzw. Sammelrohrleitung
sowie Formstücke werden gesondert vergütet.
Rohr DN/ID 160.
Rohr aus Kunststoff, PVC-U oder PP.
Farbe =  Braun für Schmutzwasser oder Blau für
Regenwasser.
Rohrverbindung nach Wahl des AN.
Die für die Verlegung der Rohrleitung erforderlichen
Überschieb- und Doppelmuffen werden nicht gesondert
vergütet.
Bettung nach DIN EN 1610, Typ 1.
Fließsohlentiefe über 1,00 bis 3,75 m.
Überdeckungshöhe  über 0,75 bis 3,50 m.
Straßenverkehrslast = LM 1 nach DIN EN 1991-2. Statische Berechnung aufstellen und in prüffähiger Form
liefern.
Ringsteifigkeit =>SN 12 nach DIN EN ISO 9969.
Menge: 12,000 m

**03.02.0002 Rohranschluss herstellen (Zul.) AL Kunststoff*SL Stahlbeton DN 300**
Rohranschluss an Sammelrohrleitung herstellen, An-
schluss dichten. Vergütet wird der Mehraufwand für das
Herstellen des Anschlusses einschließlich Pass- und
Sattelstücke gegenüber der bis zur Innenfläche der Sammelrohrleitung durchgemessenen Rohrleitung.
Sattelstück DN/OD 160/90° aus weichmacherfreiem
Polyvinylchlorid (PVC-U), mit 1 angeformten Muffe sowie
integriertem Kugelgelenk, abwinkelbar von 0° bis 13°,
liefern und einbauen.
Rohr DN/ID 160.
Anschlussleitung aus Kunststoff.
Sammelleitung aus Beton oder Stahlbeton DN 300.
Öffnung für Rohranschluss durch Bohren herstellen.
Menge: 1,000 Stck

**03.02.0003 Baustoff lief.,in Leitungsgr. einb. Tiefe >1,25-3,75m*Rohr bis DN 160**
Baustoff liefern, in Leitungsgraben einschließlich
Schachtbaugruben einbauen und verdichten.
Baustoff = Mineralgemisch 0/11 aus gebrochenem
Naturgestein.
Grabentiefe über 1,00 bis 2,75 m.
Breite der Grabensohle für Rohr bis DN 160.
Baustoff für Einbau in Wasserschutzgebieten geeignet.
Material als Rohrbettung und Rohrummantelung nach
DIN EN 1610 in der Leitungszone und in Baugruben
einbauen und verdichten.
Grabentiefe einschließlich Leitungszone über 1,00 bis
3,50 m.
Abgerechnet wird mit senkrechten Wänden entsprechend
der Abrechnung beim Aushub.
Menge: 3,000 m3

**03.02.0004 Formstück einbauen (Zul.) Bogen DN 160*Kunststoff-Rohr**
Formstück in Rohrleitung einbauen. Vergütet wird der
Mehraufwand für den Einbau des Formstückes gegenüber
der bis zur Innenfläche der Sammelrohrleitung durchgemessenen Rohrleitung.
Formstück = Bogen DN/ID 160, Abwinklung 7,5° und 15°.
Rohr aus Kunststoff, PVC-U oder PP.
Durchgangsrohr DN/ID 160.
Menge: 8,000 Stck

**03.02.0005 Formstück einbauen (Zul.) Abzweig DN 100*Kunststoff-Rohr**
Formstück in Rohrleitung einbauen. Vergütet wird der
Mehraufwand für den Einbau des Formstückes gegenüber
der bis zur Innenfläche der Sammelrohrleitung durchgemessenen Rohrleitung.
Formstück = Abzweig, Anschlussrohr DN/ID 100.
Rohr aus Kunststoff, PVC-U oder PP.
Durchgangsrohr DN/ID 160.
Menge: 1,000 St

**03.02.0006 Kameradurchfahrung ausführen Rohr DN 160*Kunststoff**
Kameradurchfahrung von Entwässerungsrohrleitungen ausführen. Auf Schadstellen untersuchen und auf Da-
tenträger dokumentieren. Datenträger dem AG übergeben.
Abrechnung nach Länge der Rohrleitung.
Rohrleitung DN/ID 150.
Rohr aus Kunststoff.
Haltungslänge bis 30,00 m.
Leitung ist in Betrieb. Erforderliche Wasserhaltung
ausführen.
Befahrung der Anschlussleitung.
Dokumentation mit Angabe von Haltung, Rohrmaterial,
Rohrdurchmesser, Haltungslänge, Gefälle im Rohr und
Stationierung von seitlichen Zuläufen und Schadstellen
schriftlich vorlegen.
Daten im ISY-Bau Austauschformat Abwasser (XML) sowie
aufbereitet in Video-Datenformat nach Unterlagen des AG
übergeben. Datenträger nach Unterlagen des AG.
Menge: 10,000 m

USt %: 19,00
